# Conjunt de Millores per la Nau - Magatzem entre mitgeres al Pol. Ind. Valldegata Ponent C/ B, parcel. A.02 i A.03

- Propietat de l'arxiu: CYPE INGENIEROS, S.A.
- Format: FIEBDC-3/2004
- Programa: ARQUIMEDES
- Tipus: pressupost
- Comentari: Pressupost
- Data dels preus: 13/11/2017
- Divisa: EUR
- Costos indirectes: 3 %
- Despeses generals: 13 %
- Benefici industrial: 6 %
- IVA: 21 %
- Codi: CONJUNT_DE_MILLORES____NAU_BRIGADA (14/07/2014)
Import: 118647.71

## 1 MILLORA A: Formació de nucli sanitaris i millora d'instal·lacions
Import: 50839.41

### 1.01 RAM DE PALETERIA (15/07/2014)
Import: 1953.05

**E612TRAV** m2 Paret divis.recolzada,14cm,totxana,LD,290x140x100mm,p/revestir,cat.I,mort.ram paleta,M5
85.66 m2 × 22.14 (22.8 amb costos indirectes) = 1953.05
Paret divisòria recolzada de gruix 14 cm, de totxana, LD, de 290x140x100 mm, per a revestir, categoria I, segons la norma UNE-EN 771-1, col·locat amb morter per a ram de paleta industrialitzat M 5 (5 N/mm2) de designació (G) segons norma UNE-EN 998-2

| Codi | Ut | Descripció | Rendiment | Preu | Import |
|---|---|---|---|---|---|
| A0122000 | h | Oficial 1a paleta (mà d'obra) | 0.5 | 18.48 | 9.24 |
| A0140000 | h | Manobre (mà d'obra) | 0.25 | 16.35 | 4.09 |
| A0150000 | h | Manobre especialista (mà d'obra) | 0.13 | 16.84 | 2.19 |
| B0111000 | m3 | Aigua (material) | 0.01 | 1.67 | 0.02 |
| B0710250 | t | Mort.ram paleta M5,granel,(G) UNE-EN 998-2 (material) | 0.036 | 30.27 | 1.09 |
| B0FA12A0 | u | Totxana 290x140x100mm,categoria I,LD,UNE-EN 771-1 (material) | 30.6 | 0.16 | 4.90 |
| C1704100 | h | Mesc.cont.+sitja granel (maquinària) | 0.13 | 1.7 | 0.22 |
| A%AUX001 | % | Despeses auxiliars mà d'obra | 2.5 % | 15.52 | 0.39 |
|  |  | Total |  |  | 22.14 |

| Amidament | Uts. | Llarg | Alt | Parcial |
|---|---|---|---|---|
| P1 |  |  |  |  |
| · Nucli (despatxos + vestuaris) | 1 | 11.15 | 2.75 | 30.66 |
|  | 1 | 11.15 | 3.65 | 40.70 |
|  | 1 | 5.20 | 2.75 | 14.30 |
| Total |  |  |  | 85.66 |

### 1.02 REVOCS i GUIX
Import: 2230.49

**E81131A2** m2 Arrebossat reglejat,vert.int.,h<3m,morter ciment 1:6,remolinat
71.36 m2 × 15.04 (15.49 amb costos indirectes) = 1105.37
Arrebossat reglejat sobre parament vertical interior, a 3,00 m d'alçària, com a màxim, amb morter de ciment 1:6, remolinat

| Codi | Ut | Descripció | Rendiment | Preu | Import |
|---|---|---|---|---|---|
| A0122000 | h | Oficial 1a paleta | 0.5 | 18.48 | 9.24 |
| A0140000 | h | Manobre | 0.25 | 16.35 | 4.09 |
| D0701641 | m3 | Morter ciment pòrtland+fill.calc. CEM II/B-L,sorra ,250kg/m3 ciment,1:6,5N/mm2,elab.a obra, | 0.019 | 72.68 | 1.38 |
| A%AUX001 | % | Despeses auxiliars mà d'obra | 2.5 % | 13.33 | 0.33 |
|  |  | Total |  |  | 15.04 |

| Amidament | Uts. | Llarg | Alt | Parcial |
|---|---|---|---|---|
| P1 |  |  |  |  |
| · Despatxos i vestuaris paret exterior cap a magatzem | 1 | 11.15 | 2.75 | 30.66 |
|  | 1 | 11.15 | 3.65 | 40.70 |
| Total |  |  |  | 71.36 |

**E81131A1** m2 Arrebossat reglejat,vert.int.,h<3m,morter ciment 1:6,reglejat
55 m2 × 13.88 (14.3 amb costos indirectes) = 786.50
Arrebossat reglejat sobre parament vertical interior, a 3,00 m d'alçària, com a màxim, amb morter de ciment 1:6, deixat de regle

| Codi | Ut | Descripció | Rendiment | Preu | Import |
|---|---|---|---|---|---|
| A0122000 | h | Oficial 1a paleta | 0.46 | 18.48 | 8.50 |
| A0140000 | h | Manobre | 0.23 | 16.35 | 3.76 |
| D0701641 | m3 | Morter ciment pòrtland+fill.calc. CEM II/B-L,sorra ,250kg/m3 ciment,1:6,5N/mm2,elab.a obra, | 0.018 | 72.68 | 1.31 |
| A%AUX001 | % | Despeses auxiliars mà d'obra | 2.5 % | 12.26 | 0.31 |
|  |  | Total |  |  | 13.88 |

| Amidament | Uts. | Llarg | Alt | Parcial |
|---|---|---|---|---|
| P1 |  |  |  |  |
| Vestuaris paret interior cap a vestuaris | 1 | 11.15 | 3.65 | 40.70 |
|  | 1 | 5.20 | 2.75 | 14.30 |
| Total |  |  |  | 55 |

**E8122112** m2 Enguixat reglejat,vert.int.h<3m,B1,lliscat C6
40.7 m2 × 8.08 (8.32 amb costos indirectes) = 338.62
Enguixat reglejat sobre parament vertical interior, a 3,00 m d'alçària, com a màxim, amb guix B1, acabat lliscat amb guix C6 segons la norma UNE-EN 13279-1

| Codi | Ut | Descripció | Rendiment | Preu | Import |
|---|---|---|---|---|---|
| A0129000 | h | Oficial 1a guixaire (mà d'obra) | 0.23 | 18.48 | 4.25 |
| A0149000 | h | Manobre guixaire (mà d'obra) | 0.115 | 16.35 | 1.88 |
| B0521200 | kg | Guix C6/20/2 (material) | 0.798 | 0.12 | 0.10 |
| D07J1100 | m3 | Pasta guix B1 | 0.015 | 113.51 | 1.70 |
| A%AUX001 | % | Despeses auxiliars mà d'obra | 2.5 % | 6.13 | 0.15 |
|  |  | Total |  |  | 8.08 |

| Amidament | Uts. | Llarg | Alt | Parcial |
|---|---|---|---|---|
| P1 |  |  |  |  |
| · Despatxos paret interior cap a despatxos | 1 | 11.15 | 3.65 | 40.70 |
| Total |  |  |  | 40.7 |

### 1.03 GUIX LAMINAT
Import: 8455.95

**E652244P** m2 Envà pl.guix laminat,estruc.senzilla N98mm, /600mm(48mm),2xA(12,5mm)+MW-vidre R>=1,111m2.K/W
25.63 m2 × 38.43 (39.58 amb costos indirectes) = 1014.44
Envà de plaques de guix laminat format per estructura senzilla normal amb perfileria de planxa d'acer galvanitzat, amb un gruix total de l'envà de 98 mm, muntants cada 600 mm de 48 mm d'amplària i canals de 48 mm d'amplària, 2 plaques tipus estàndard (A) a cada cara de 12,5 mm de gruix cada una, fixades mecànicament i aïllament de plaques de llana mineral de vidre de resistència tèrmica >= 1,111 m2.K/W

| Codi | Ut | Descripció | Rendiment | Preu | Import |
|---|---|---|---|---|---|
| A0127000 | h | Oficial 1a col·locador (mà d'obra) | 0.35 | 18.48 | 6.47 |
| A0137000 | h | Ajudant col·locador (mà d'obra) | 0.12 | 17.24 | 2.07 |
| B0A44000 | cu | Visos p/guix lam. (material) | 0.5 | 9.3 | 4.65 |
| B0A4A400 | cu | Visos,galvanitzats (material) | 0.12 | 2.11 | 0.25 |
| B0A61600 | u | Tac niló D=6-8mm,+vis (material) | 6 | 0.15 | 0.90 |
| B0CC1310 | m2 | Placa guix lamin.,A,g=12,5mm,vora afinada (material) | 4.12 | 4.33 | 17.84 |
| B6B11211 | m | Muntant planxa acer galv.params.vert.,ampl.=48mm (material) | 2.447 | 0.88 | 2.15 |
| B6B12211 | m | Canal planxa acer galv.params.horitz.,ampl.=48mm (material) | 0.998 | 0.86 | 0.86 |
| B6BZ1A10 | m | Banda acústica autoadh.,ampl.=<=50mm,p/junts plaques guix laminat (material) | 0.47 | 0.5 | 0.24 |
| B7C4K400 | m2 | Placa sem.lv.MWaïll.,g=40mm,R>=1,111m2.K/W (material) | 1.03 | 1.68 | 1.73 |
| B7J500ZZ | kg | Massilla p/junt cartró-guix (material) | 0.8 | 1.07 | 0.86 |
| B7JZ00E1 | m | Cinta pap.resist., p/junts plaques guix laminat (material) | 4 | 0.07 | 0.28 |
| A%AUX001 | % | Despeses auxiliars mà d'obra | 1.5 % | 8.54 | 0.13 |
|  |  | Total |  |  | 38.43 |

| Amidament | Uts. | Llarg | Alt | Parcial |
|---|---|---|---|---|
| Entre sala de reunions i entre despatxos | 1 | 5.75 | 2.55 | 14.66 |
|  | 1 | 4.30 | 2.55 | 10.97 |
| Total |  |  |  | 25.63 |

**E652744P** m2 Envà pl.guix laminat,estruc.senzilla N108mm, /600mm(48mm),2xH(15mm)+MW-vidre R>=1,111m2.K/W
69.24 m2 × 50.95 (52.48 amb costos indirectes) = 3633.72
Envà de plaques de guix laminat format per estructura senzilla normal amb perfileria de planxa d'acer galvanitzat, amb un gruix total de l'envà de 108 mm, muntants cada 600 mm de 48 mm d'amplària i canals de 48 mm d'amplària, 2 plaques tipus hidròfuga (H) a cada cara de 15 mm de gruix cada una, fixades mecànicament i aïllament de plaques de llana mineral de vidre de resistència tèrmica >= 1,111 m2.K/W

| Codi | Ut | Descripció | Rendiment | Preu | Import |
|---|---|---|---|---|---|
| A0127000 | h | Oficial 1a col·locador | 0.35 | 18.48 | 6.47 |
| A0137000 | h | Ajudant col·locador | 0.12 | 17.24 | 2.07 |
| B0A44000 | cu | Visos p/guix lam. | 0.5 | 9.3 | 4.65 |
| B0A4A400 | cu | Visos,galvanitzats | 0.12 | 2.11 | 0.25 |
| B0A61600 | u | Tac niló D=6-8mm,+vis | 6 | 0.15 | 0.90 |
| B0CC2410 | m2 | Placa guix lamin.,H,g=15mm,vora afinada (material) | 4.12 | 7.37 | 30.36 |
| B6B11211 | m | Muntant planxa acer galv.params.vert.,ampl.=48mm | 2.447 | 0.88 | 2.15 |
| B6B12211 | m | Canal planxa acer galv.params.horitz.,ampl.=48mm | 0.998 | 0.86 | 0.86 |
| B6BZ1A10 | m | Banda acústica autoadh.,ampl.=<=50mm,p/junts plaques guix laminat | 0.47 | 0.5 | 0.24 |
| B7C4K400 | m2 | Placa sem.lv.MWaïll.,g=40mm,R>=1,111m2.K/W | 1.03 | 1.68 | 1.73 |
| B7J500ZZ | kg | Massilla p/junt cartró-guix | 0.8 | 1.07 | 0.86 |
| B7JZ00E1 | m | Cinta pap.resist., p/junts plaques guix laminat | 4 | 0.07 | 0.28 |
| A%AUX001 | % | Despeses auxiliars mà d'obra | 1.5 % | 8.54 | 0.13 |
|  |  | Total |  |  | 50.95 |

| Amidament | Uts. | Llarg | Alt | Parcial |
|---|---|---|---|---|
| Entre sala de reunions i zona vestuaris | 1 | 6.45 | 2.55 | 16.45 |
| Entre vestidor homes i dones | 1 | 11.80 | 2.55 | 30.09 |
| Entre zona rentamans i vestidor dones | 1 | 2.10 | 2.55 | 5.36 |
| Zona de dutxes vestidor homes | 2 | 3.40 | 2.55 | 17.34 |
| Total |  |  |  | 69.24 |

**E444512D** kg Acer S275JR,p/biguetes peça simp.,perf.L,LD,T,rodó,quad.,rectang.,treb.taller+antiox.,col.obra sold.+carg.
730.26 kg × 1.7 (1.75 amb costos indirectes) = 1277.96
Acer S275JR segons UNE-EN 10025-2, per a biguetes formades per peça simple, en perfils laminats en calent sèrie L, LD, T, rodó, quadrat, rectangular i planxa, treballat a taller i amb una capa d'imprimació antioxidant, col·locat a l'obra amb soldadura i cargols

| Codi | Ut | Descripció | Rendiment | Preu | Import |
|---|---|---|---|---|---|
| A0125000 | h | Oficial 1a soldador (mà d'obra) | 0.02 | 18.79 | 0.38 |
| A0135000 | h | Ajudant soldador (mà d'obra) | 0.01 | 17.31 | 0.17 |
| B44Z5025 | kg | Acer S275JR,peça simp.,perf.lam.L,LD,T,rodó,quad.,rectang.,treb.taller p/col.carg.+antiox. (material) | 1 | 1.08 | 1.08 |
| C200P000 | h | Equip+elem.aux.p/soldadura elèctrica (maquinària) | 0.02 | 3.12 | 0.06 |
| A%AUX001 | % | Despeses auxiliars mà d'obra | 2.5 % | 0.55 | 0.01 |
|  |  | Total |  |  | 1.7 |

| Amidament | Uts. | Llarg | Ample | Parcial |
|---|---|---|---|---|
| Perfil rectangular 80·40·1,5 de 5,85 ml | 16 | 5.85 | 2.87 | 268.63 |
| Perfil en L de 55·6 de 22,80 ml | 2 | 22.80 | 5.23 | 238.49 |
| Pletines de suport 150·150·4 i cargols (7 platines per ml) | 5 | 1.00 | 2.87 | 14.35 |
| Rodons d'ancoratge a biguetes cada 60 cm (10 unitats per perfil rectangular) | 160 | 1.00 | 0.89 | 142.40 |
| ...mermes | 0.1 |  | 663.87 | 66.39 |
| Total |  |  |  | 730.26 |

**E8442102** m2 Cel ras regist.PGL amb acabat vinílic,600x600mm g=9,5mm, sistema desmuntable acer galv.vist,perfils principals T invertida base=24mm c/1,2m,+vareta susp. c/1,2m,amb perfils secundaris col. retícula
136.6 m2 × 17.98 (18.52 amb costos indirectes) = 2529.83
Cel ras registrable de plaques de guix laminat amb acabat vinílic, 600x 600 mm i 9,5 mm de gruix , sistema desmuntable amb estructura d'acer galvanitzat vist format per perfils principals amb forma de T invertida de 24 mm de base col·locats cada 1,2 m i fixats al sostre mitjançant vareta de suspensió cada 1,2 m, amb perfils secundaris col·locats formant retícula de 600x 600 mm, per a una alçària de cel ras de 4 m com a màxim

| Codi | Ut | Descripció | Rendiment | Preu | Import |
|---|---|---|---|---|---|
| A012M000 | h | Oficial 1a muntador (mà d'obra) | 0.2 | 19.1 | 3.82 |
| A013M000 | h | Ajudant muntador (mà d'obra) | 0.2 | 17.24 | 3.45 |
| B8442200 | m2 | Placa gx.l.cel r.reg g=9,5mm acab.vinílic, 600x600 mm+vora recte (A) (material) | 1.03 | 6.59 | 6.79 |
| B84ZE510 | m2 | Estructura acer galv.vista p/cel ras plac.600x600mm,perf.princip.T invertida 24mm c/1,2m vareta susp. +perf.secund.retícula (material) | 1.03 | 3.7 | 3.81 |
| A%AUX001 | % | Despeses auxiliars mà d'obra | 1.5 % | 7.27 | 0.11 |
|  |  | Total |  |  | 17.98 |

| Amidament | Uts. | Llarg | Parcial |
|---|---|---|---|
| Sostre vestuaris i oficines | 1 | 136.60 | 136.60 |
| Total |  |  | 136.6 |

### 1.04 PAVIMENTS
Import: 5578.76

**E9DC1A1D** m2 Paviment int.raj.gres porcell.premsat,polit antillis.,rectang/quadr. preu mitjà,1-5 p/m2,adhes.rajola C2-TE ,beurada CG2
67 m2 × 42.89 (44.18 amb costos indirectes) = 2960.06
Paviment interior, de rajola de gres porcellànic premsat polit antilliscant, grup BIa (UNE-EN 14411), de forma rectangular o quadrada, preu mitjà, d'1 a 5 peces/m2, col·locades amb adhesiu per a rajola ceràmica C2-TE (UNE-EN 12004) i rejuntat amb beurada CG2 (UNE-EN 13888)

| Codi | Ut | Descripció | Rendiment | Preu | Import |
|---|---|---|---|---|---|
| A0127000 | h | Oficial 1a col·locador | 0.45 | 18.48 | 8.32 |
| A0137000 | h | Ajudant col·locador | 0.2 | 17.24 | 3.45 |
| A0140000 | h | Manobre | 0.03 | 16.35 | 0.49 |
| B05A2203 | kg | Beurada p/ceràmica CG2 (UNE-EN 13888),color (material) | 1.425 | 0.82 | 1.17 |
| B0711024 | kg | Adhesiu cimentós C2 TE (UNE-EN 12004) (material) | 7.004 | 0.77 | 5.39 |
| B0FHC193 | m2 | Rajola gres porcell.premsat polit antillis.,rectang/quadr. 1-5 peces/m2,preu mitjà (material) | 1.02 | 23.42 | 23.89 |
| A%AUX001 | % | Despeses auxiliars mà d'obra | 1.5 % | 12.26 | 0.18 |
|  |  | Total |  |  | 42.89 |

| Amidament | Uts. | Llarg | Parcial |
|---|---|---|---|
| P1 |  |  |  |
| · Local neteja | 1 | 2.00 | 2.00 |
| · Rentamans | 1 | 9.50 | 9.50 |
| · Vest. homes | 1 | 42.50 | 42.50 |
| · Vest. dones | 1 | 13.00 | 13.00 |
| Total |  |  | 67 |

**E9DC1K1D** m2 Paviment int.raj.gres porcell.premsat,polit,rectang/quadr. preu mitjà,1-5 p/m2,adhes.rajola C2-TE ,beurada CG2
64.5 m2 × 39.42 (40.6 amb costos indirectes) = 2618.70
Paviment interior, de rajola de gres porcellànic premsat polit, grup BIa (UNE-EN 14411), de forma rectangular o quadrada, preu mitjà, d'1 a 5 peces/m2, col·locades amb adhesiu per a rajola ceràmica C2-TE (UNE-EN 12004) i rejuntat amb beurada CG2 (UNE-EN 13888)

| Codi | Ut | Descripció | Rendiment | Preu | Import |
|---|---|---|---|---|---|
| A0127000 | h | Oficial 1a col·locador | 0.45 | 18.48 | 8.32 |
| A0137000 | h | Ajudant col·locador | 0.2 | 17.24 | 3.45 |
| A0140000 | h | Manobre | 0.03 | 16.35 | 0.49 |
| B05A2203 | kg | Beurada p/ceràmica CG2 (UNE-EN 13888),color | 1.425 | 0.82 | 1.17 |
| B0711024 | kg | Adhesiu cimentós C2 TE (UNE-EN 12004) | 7.004 | 0.77 | 5.39 |
| B0FH7193 | m2 | Rajola gres porcell.premsat polit,rectang/quadr. 1-5 peces/m2,preu mitjà (material) | 1.02 | 20.02 | 20.42 |
| A%AUX001 | % | Despeses auxiliars mà d'obra | 1.5 % | 12.26 | 0.18 |
|  |  | Total |  |  | 39.42 |

| Amidament | Uts. | Llarg | Parcial |
|---|---|---|---|
| P1 |  |  |  |
| · Despatx Cap | 1 | 12.25 | 12.25 |
| · Despatx administratiu | 1 | 12.25 | 12.25 |
| · Sala | 1 | 40.00 | 40.00 |
| Total |  |  | 64.5 |

### 1.05 ALICATATS i APLACATS (08/11/2017)
Import: 3713.07

**E8251323** m2 Enrajolat vert.int.,h<=3m,raj.esmalt.mat,preu mitjà,6-15p/m2,col.adhesiu p/raj.C1 T,beurada CG1
217.52 m2 × 16.57 (17.07 amb costos indirectes) = 3713.07
Enrajolat de parament vertical interior a una alçària <= 3 m amb rajola de ceràmica esmaltada mat, rajola de València, grup BIII (UNE-EN 14411), preu mitjà, de 6 a 15 peces/m2 col·locades amb adhesiu per a rajola ceràmica C1 T (UNE-EN 12004) i rejuntat amb beurada CG1 (UNE-EN 13888)

| Codi | Ut | Descripció | Rendiment | Preu | Import |
|---|---|---|---|---|---|
| A0127000 | h | Oficial 1a col·locador | 0.3 | 18.48 | 5.54 |
| A0140000 | h | Manobre | 0.1 | 16.35 | 1.64 |
| B05A2103 | kg | Beurada p/ceràmica CG1 (UNE-EN 13888),color (material) | 0.51 | 0.31 | 0.16 |
| B0711012 | kg | Adhesiu cimentós C1 T (UNE-EN 12004) (material) | 4.903 | 0.28 | 1.37 |
| B0FH3183 | m2 | Rajola ceràm.prems. esmalt.matrajola de valència,rectang/quadr. 6-15 peces/m2,preu mitjà (material) | 1.1 | 6.98 | 7.68 |
| A%AUX001 | % | Despeses auxiliars mà d'obra | 2.5 % | 7.18 | 0.18 |
|  |  | Total |  |  | 16.57 |

| Amidament | Uts. | Llarg | Alt | Parcial |
|---|---|---|---|---|
| P1 |  |  |  |  |
| · Rentamans + Local neteja | 1 | 16.00 | 2.55 | 40.80 |
| · Vest. homes | 1 | 31.00 | 2.55 | 79.05 |
|  | 2 | 7.00 | 2.55 | 35.70 |
| · Vest. dones | 1 | 17.25 | 2.55 | 43.99 |
|  | 1 | 3.30 | 2.55 | 8.42 |
| ·Frontal de zona cuina | 1 | 3.75 | 2.55 | 9.56 |
| Total |  |  |  | 217.52 |

### 1.06 VIDRERIA
Import: 256.28

**EC1K1302** m2 Mirall de lluna incolora g=3mm,col.fixat s/parament
4.5 m2 × 55.29 (56.95 amb costos indirectes) = 256.28
Mirall de lluna incolora de 3 mm de gruix, col·locat fixat mecànicament sobre el parament

| Codi | Ut | Descripció | Rendiment | Preu | Import |
|---|---|---|---|---|---|
| A012E000 | h | Oficial 1a vidrier (mà d'obra) | 1 | 22.72 | 22.72 |
| B0A61500 | u | Tac niló D<=5mm,+vis (material) | 4.4 | 0.09 | 0.40 |
| B0A81010 | cu | Grapa metàl.,p/fix.mir. (material) | 0.04 | 125.9 | 5.04 |
| BC1K1300 | m2 | Mirall lluna incolora,g=3mm (material) | 1 | 26.56 | 26.56 |
| A%AUX001 | % | Despeses auxiliars mà d'obra | 2.5 % | 22.72 | 0.57 |
|  |  | Total |  |  | 55.29 |

| Amidament | Uts. | Llarg | Alt | Parcial |
|---|---|---|---|---|
| PB |  |  |  |  |
| Lavabo PB | 1 | 1.20 | 1.00 | 1.20 |
| P1 |  |  |  |  |
| · Rentamans | 1 | 3.30 | 1.00 | 3.30 |
| Total |  |  |  | 4.5 |

### 1.07 FUSTERIA D'OBRA
Import: 6147.56

**EANA6186** u Bast.paredó porta f.,p/llum bast.=80cmx210cm
2 u × 23.01 (23.7 amb costos indirectes) = 47.40
Bastiment de base de paredó per a porta de fusta per a una llum de bastiment de 80 cm d'amplària i 210 cm d'alçària

| Codi | Ut | Descripció | Rendiment | Preu | Import |
|---|---|---|---|---|---|
| BANA6186 | u | Bast.paredó porta f. p/llum bast.=80cmx210cm (material) | 1 | 23.01 | 23.01 |
|  |  | Total |  |  | 23.01 |

| Amidament | Uts. | Parcial |
|---|---|---|
| P1 |  |  |
| · Rentamans | 1 | 1.00 |
| · Sala | 1 | 1.00 |
| Total |  | 2 |

**EANA7186** u Bast.envà porta fus.,p/llum bast.=80cmx210cm
4 u × 20.59 (21.21 amb costos indirectes) = 84.84
Bastiment de base d'envà per a porta de fusta per a una llum de bastiment de 80 cm d'amplària i 210 cm d'alçària

| Codi | Ut | Descripció | Rendiment | Preu | Import |
|---|---|---|---|---|---|
| BANA7186 | u | Bast.envà porta fus. p/llum bast.=80cmx210cm (material) | 1 | 20.59 | 20.59 |
|  |  | Total |  |  | 20.59 |

| Amidament | Uts. | Parcial |
|---|---|---|
| P1 |  |  |
| · Vest. dones | 1 | 1.00 |
| · Vest. homes | 1 | 1.00 |
| · Despatx cap | 1 | 1.00 |
| · Despatx administratiu | 1 | 1.00 |
| Total |  | 4 |

**EAQEE185** u Porta block bat.fus,int.,bat.,g=40mm,a=80cm,h=210cm,faig envernissat,cares llis.+accessoris,joc manetes,1.4301 (AISI 304),placa petita,preu mitjà
6 u × 191.62 (197.37 amb costos indirectes) = 1184.22
Porta block de fulles batents de fusta per a interior, batent, de 40 mm de gruix, amb una llum de pas de 80 cm d'amplària i 210 cm d'alçària, per a un gruix de bastiment de 10 cm, com a màxim, acabat faig envernissat, amb fulla cares llises de tauler aglomerat hidròfug xapat, galzes i tapajunts de MDF xapat, ribet de goma, ferramenta de penjar, pany de cop, amb joc de manetes, acer inoxidable 1.4301 (AISI 304), amb placa petita, de preu mitjà

| Codi | Ut | Descripció | Rendiment | Preu | Import |
|---|---|---|---|---|---|
| A012A000 | h | Oficial 1a fuster (mà d'obra) | 1.5 | 18.81 | 28.22 |
| A013A000 | h | Ajudant fuster (mà d'obra) | 0.075 | 17.37 | 1.30 |
| BAQEE186 | u | Porta block bat.fus,int.,bat.,g=40mm,a=80cm,h=210cm,faig envernissat,cares llis.+accessoris (material) | 1 | 137.84 | 137.84 |
| BAZG4120 | u | Joc manetes,1.4301 (AISI 304),placa petita,preu mitjà (material) | 1 | 23.82 | 23.82 |
| A%AUX001 | % | Despeses auxiliars mà d'obra | 1.5 % | 29.52 | 0.44 |
|  |  | Total |  |  | 191.62 |

| Amidament | Uts. | Parcial |
|---|---|---|
| P1 |  |  |
| · Rentamans | 1 | 1.00 |
| · Vest. dones | 1 | 1.00 |
| · Vest. homes | 1 | 1.00 |
| · Sala | 1 | 1.00 |
| · Despatx cap | 1 | 1.00 |
| · Despatx administratiu | 1 | 1.00 |
| Total |  | 6 |

**E66AB090** u Mampara div.cabines sanit. l:160cm, h:205cm, tauler HPL g:13mm+ferramenta acer inox.
3 u × 282.89 (291.38 amb costos indirectes) = 874.14
Mampara divisòria entre cabines sanitàries de 160 cm de llargària i 205 cm d'alçada total, de tauler de resines fenòliques HPL de 13 mm de gruix amb acabat de color a les dues cares, amb perfils de fixació i peus regulables d'acer inoxidable

| Codi | Ut | Descripció | Rendiment | Preu | Import |
|---|---|---|---|---|---|
| A0127000 | h | Oficial 1a col·locador | 0.15 | 18.48 | 2.77 |
| A0137000 | h | Ajudant col·locador | 0.15 | 17.24 | 2.59 |
| B66AB00A | m2 | Placa HPL 13mm gruix color 2 cares treb.taller p/div.cabina sanitàries (material) | 3.2 | 81.62 | 261.18 |
| B66ZB000 | u | Ferramenta p/mamp. p/div.cabina (material) | 1 | 16.27 | 16.27 |
| A%AUX001 | % | Despeses auxiliars mà d'obra | 1.5 % | 5.36 | 0.08 |
|  |  | Total |  |  | 282.89 |

| Amidament | Uts. | Parcial |
|---|---|---|
| VESTUARIS HOMES |  |  |
| · wcs | 3 | 3.00 |
| Total |  | 3 |

**E66AB030** u Mampara div.cabines sanit. l:100cm, h:205cm, tauler HPL g:13mm+ferramenta acer inox.
4 u × 183.13 (188.62 amb costos indirectes) = 754.48
Mampara divisòria entre cabines sanitàries de 100 cm de llargària i 205 cm d'alçada total, de tauler de resines fenòliques HPL de 13 mm de gruix amb acabat de color a les dues cares, amb perfils de fixació i peus regulables d'acer inoxidable

| Codi | Ut | Descripció | Rendiment | Preu | Import |
|---|---|---|---|---|---|
| A0127000 | h | Oficial 1a col·locador | 0.1 | 18.48 | 1.85 |
| A0137000 | h | Ajudant col·locador | 0.1 | 17.24 | 1.72 |
| B66AB00A | m2 | Placa HPL 13mm gruix color 2 cares treb.taller p/div.cabina sanitàries | 2 | 81.62 | 163.24 |
| B66ZB000 | u | Ferramenta p/mamp. p/div.cabina | 1 | 16.27 | 16.27 |
| A%AUX001 | % | Despeses auxiliars mà d'obra | 1.5 % | 3.57 | 0.05 |
|  |  | Total |  |  | 183.13 |

| Amidament | Uts. | Parcial |
|---|---|---|
| VESTUARIS HOMES |  |  |
| · Dutxes | 4 | 4.00 |
| Total |  | 4 |

**E66AB070** u Mampara div.cabines sanit. l:140cm, h:205cm, tauler HPL g:13mm+ferramenta acer inox.
1 u × 249.16 (256.63 amb costos indirectes) = 256.63
Mampara divisòria entre cabines sanitàries de 140 cm de llargària i 205 cm d'alçada total, de tauler de resines fenòliques HPL de 13 mm de gruix amb acabat de color a les dues cares, amb perfils de fixació i peus regulables d'acer inoxidable

| Codi | Ut | Descripció | Rendiment | Preu | Import |
|---|---|---|---|---|---|
| A0127000 | h | Oficial 1a col·locador | 0.12 | 18.48 | 2.22 |
| A0137000 | h | Ajudant col·locador | 0.12 | 17.24 | 2.07 |
| B66AB00A | m2 | Placa HPL 13mm gruix color 2 cares treb.taller p/div.cabina sanitàries | 2.8 | 81.62 | 228.54 |
| B66ZB000 | u | Ferramenta p/mamp. p/div.cabina | 1 | 16.27 | 16.27 |
| A%AUX001 | % | Despeses auxiliars mà d'obra | 1.5 % | 4.29 | 0.06 |
|  |  | Total |  |  | 249.16 |

| Amidament | Uts. | Parcial |
|---|---|---|
| VESTUARIS DONES |  |  |
| · Sep. | 1 | 1.00 |
| Total |  | 1 |

**E66AA200** u Mòdul frontal cabina san:porta+lateral fix l:90cm h:205cm, tauler HPL g:13mm+ferramenta acer inox.
5 u × 243.6 (250.91 amb costos indirectes) = 1254.55
Mòdul frontal de cabina sanitària format per una porta practicable i lateral fix, de 90 cm d'amplària i 205 cm d'alçada total, de tauler de resines fenòliques HPL de 13 mm de gruix amb acabat de color a les dues cares amb ferramenta d'acer inoxidable, composta de 3 frontisses, 1 tirador, 1 tanca amb indicació exterior, peus regulables i perfil superior de suport amb elements de fixació

| Codi | Ut | Descripció | Rendiment | Preu | Import |
|---|---|---|---|---|---|
| A0127000 | h | Oficial 1a col·locador | 0.4 | 18.48 | 7.39 |
| A0137000 | h | Ajudant col·locador | 0.4 | 17.24 | 6.90 |
| B66AA00A | m2 | Placa HPL 13mm gruix color 2 cares treb.taller p/frontal porta+el.fix cabines sanitaries (material) | 1.8 | 106.51 | 191.72 |
| B66ZA000 | u | Ferramenta p/mamp. p/frontal porta+el.fix (material) | 1 | 37.38 | 37.38 |
| A%AUX001 | % | Despeses auxiliars mà d'obra | 1.5 % | 14.29 | 0.21 |
|  |  | Total |  |  | 243.6 |

| Amidament | Uts. | Parcial |
|---|---|---|
| VESTUARIS HOMES |  |  |
| · wcs | 3 | 3.00 |
| VESTUARIS DONES |  |  |
| · wc | 1 | 1.00 |
| LOCAL NETEJA |  |  |
| · Porta | 1 | 1.00 |
| Total |  | 5 |

**E66AA100** u Mòdul frontal cabina san:porta+lateral fix l:80cm h:205cm, tauler HPL g:13mm+ferramenta acer inox.
6 u × 222.3 (228.97 amb costos indirectes) = 1373.82
Mòdul frontal de cabina sanitària format per una porta practicable i lateral fix, de 80 cm d'amplària i 205 cm d'alçada total, de tauler de resines fenòliques HPL de 13 mm de gruix amb acabat de color a les dues cares amb ferramenta d'acer inoxidable, composta de 3 frontisses, 1 tirador, 1 tanca amb indicació exterior, peus regulables i perfil superior de suport amb elements de fixació

| Codi | Ut | Descripció | Rendiment | Preu | Import |
|---|---|---|---|---|---|
| A0127000 | h | Oficial 1a col·locador | 0.4 | 18.48 | 7.39 |
| A0137000 | h | Ajudant col·locador | 0.4 | 17.24 | 6.90 |
| B66AA00A | m2 | Placa HPL 13mm gruix color 2 cares treb.taller p/frontal porta+el.fix cabines sanitaries | 1.6 | 106.51 | 170.42 |
| B66ZA000 | u | Ferramenta p/mamp. p/frontal porta+el.fix | 1 | 37.38 | 37.38 |
| A%AUX001 | % | Despeses auxiliars mà d'obra | 1.5 % | 14.29 | 0.21 |
|  |  | Total |  |  | 222.3 |

| Amidament | Uts. | Parcial |
|---|---|---|
| VESTUARIS HOMES |  |  |
| · Dutxes | 6 | 6.00 |
| Total |  | 6 |

**E66AA500** u Mòdul frontal cabina san:porta+lateral fix l:120cm h:205cm, tauler HPL g:13mm+ferramenta acer inox.
1 u × 308.23 (317.48 amb costos indirectes) = 317.48
Mòdul frontal de cabina sanitària format per una porta practicable i lateral fix, de 120 cm d'amplària i 205 cm d'alçada total, de tauler de resines fenòliques HPL de 13 mm de gruix amb acabat de color a les dues cares amb ferramenta d'acer inoxidable, composta de 3 frontisses, 1 tirador, 1 tanca amb indicació exterior, peus regulables i perfil superior de suport amb elements de fixació

| Codi | Ut | Descripció | Rendiment | Preu | Import |
|---|---|---|---|---|---|
| A0127000 | h | Oficial 1a col·locador | 0.42 | 18.48 | 7.76 |
| A0137000 | h | Ajudant col·locador | 0.42 | 17.24 | 7.24 |
| B66AA00A | m2 | Placa HPL 13mm gruix color 2 cares treb.taller p/frontal porta+el.fix cabines sanitaries | 2.4 | 106.51 | 255.62 |
| B66ZA000 | u | Ferramenta p/mamp. p/frontal porta+el.fix | 1 | 37.38 | 37.38 |
| A%AUX001 | % | Despeses auxiliars mà d'obra | 1.5 % | 15.00 | 0.23 |
|  |  | Total |  |  | 308.23 |

| Amidament | Uts. | Parcial |
|---|---|---|
| VESTUARIS DONES |  |  |
| · Dutxa | 1 | 1.00 |
| Total |  | 1 |

### 1.08 FUSTERIA D'ALUMINI
Import: 1185.87

**EAN31770** u Bastiment base p/finest.,fusta pi roig 70x35mm2,p/buit obra 120x120cm
2 u × 14.5 (14.94 amb costos indirectes) = 29.88
Bastiment de base per a finestra, de fusta de pi roig de secció 70x35 mm2, per a un buit d'obra aproximat de 120x120 cm

| Codi | Ut | Descripció | Rendiment | Preu | Import |
|---|---|---|---|---|---|
| BAN31100 | m | Bastiment base fusta pi roig,70x35mm (material) | 4.8 | 3.02 | 14.50 |
|  |  | Total |  |  | 14.5 |

| Amidament | Uts. | Parcial |
|---|---|---|
| INTERIORS |  |  |
| · Despatx Cap | 1 | 1.00 |
| · Despatx Administratiu | 1 | 1.00 |
| Total |  | 2 |

**EAN31G70** u Bastiment base p/finest.,fusta pi roig 70x35mm2,p/buit obra 210x120cm
2 u × 19.93 (20.53 amb costos indirectes) = 41.06
Bastiment de base per a finestra, de fusta de pi roig de secció 70x35 mm2, per a un buit d'obra aproximat de 210x120 cm

| Codi | Ut | Descripció | Rendiment | Preu | Import |
|---|---|---|---|---|---|
| BAN31100 | m | Bastiment base fusta pi roig,70x35mm | 6.6 | 3.02 | 19.93 |
|  |  | Total |  |  | 19.93 |

| Amidament | Uts. | Parcial |
|---|---|---|
| INTERIORS |  |  |
| · Sala reunions - Menjador | 1 | 1.00 |
| · Entre despatxos | 1 | 1.00 |
| Total |  | 2 |

**EAF1C774** u Fulla fixa alumini lacat blanc,120x120cm,preu mitjà,classif. 3 8A C4
2 u × 140.38 (144.59 amb costos indirectes) = 289.18
Fulla fixa d'alumini lacat blanc, col·locada sobre bastiment de base, per a un buit d'obra aproximat de 120x120 cm, elaborada amb perfils de preu mitjà, classificació mínima 3 de permeabilitat a l'aire segons UNE-EN 12207, classificació mínima 8A d'estanquitat a l'aigua segons UNE-EN 12208 i classificació mínima C4 de resistència al vent segons UNE-EN 12210

| Codi | Ut | Descripció | Rendiment | Preu | Import |
|---|---|---|---|---|---|
| A012M000 | h | Oficial 1a muntador | 0.6 | 19.1 | 11.46 |
| A013M000 | h | Ajudant muntador | 0.15 | 17.24 | 2.59 |
| B7J50010 | dm3 | Massilla segell.,silicona neut. monocomp. (material) | 0.1 | 14.13 | 1.41 |
| B7J50090 | dm3 | Massilla segell.,poliuretà monocomp. (material) | 0.29 | 11.43 | 3.31 |
| BAF1C374 | m2 | Fulla fixa alumini lacat blanc, 1,4-2,24m2,perf.preu mitjà,classif. 3 8A C4,s/persiana (material) | 1.44 | 84.21 | 121.26 |
| A%AUX001 | % | Despeses auxiliars mà d'obra | 2.5 % | 14.05 | 0.35 |
|  |  | Total |  |  | 140.38 |

| Amidament | Uts. | Parcial |
|---|---|---|
| INTERIORS |  |  |
| · Despatx Cap | 1 | 1.00 |
| · Despatx Administratiu | 1 | 1.00 |
| Total |  | 2 |

**EAF1CD74** u Fulla fixa alumini lacat blanc,210x120cm,preu mitjà,classif. 3 8A C4
2 u × 231.11 (238.04 amb costos indirectes) = 476.08
Fulla fixa d'alumini lacat blanc, col·locada sobre bastiment de base, per a un buit d'obra aproximat de 210x120 cm, elaborada amb perfils de preu mitjà, classificació mínima 3 de permeabilitat a l'aire segons UNE-EN 12207, classificació mínima 8A d'estanquitat a l'aigua segons UNE-EN 12208 i classificació mínima C4 de resistència al vent segons UNE-EN 12210

| Codi | Ut | Descripció | Rendiment | Preu | Import |
|---|---|---|---|---|---|
| A012M000 | h | Oficial 1a muntador | 0.8 | 19.1 | 15.28 |
| A013M000 | h | Ajudant muntador | 0.18 | 17.24 | 3.10 |
| B7J50010 | dm3 | Massilla segell.,silicona neut. monocomp. | 0.13 | 14.13 | 1.84 |
| B7J50090 | dm3 | Massilla segell.,poliuretà monocomp. | 0.4 | 11.43 | 4.57 |
| BAF1C474 | m2 | Fulla fixa alumini lacat blanc, 2,25-3,49m2,perf.preu mitjà,classif. 3 8A C4,s/persiana (material) | 2.52 | 81.69 | 205.86 |
| A%AUX001 | % | Despeses auxiliars mà d'obra | 2.5 % | 18.38 | 0.46 |
|  |  | Total |  |  | 231.11 |

| Amidament | Uts. | Parcial |
|---|---|---|
| INTERIORS |  |  |
| · Sala reunions - Menjador | 1 | 1.00 |
| · Entre despatxos | 1 | 1.00 |
| Total |  | 2 |

**EC171343** m2 Vidre aïlla., incolora 4/12/6 incolora, col.llistó vidre
7.92 m2 × 42.86 (44.15 amb costos indirectes) = 349.67
Vidre aïllant de lluna incolora de 4 mm de gruix, cambra d'aire de 12 mm i lluna de 6 mm de gruix incolora, col·locat amb llistó de vidre sobre fusta, acer o alumini

| Codi | Ut | Descripció | Rendiment | Preu | Import |
|---|---|---|---|---|---|
| A012E000 | h | Oficial 1a vidrier | 0.6 | 22.72 | 13.63 |
| BC171B40 | m2 | Vidre aïlla., incolora 4/12/6 incolora (material) | 1 | 28.89 | 28.89 |
| A%AUX001 | % | Despeses auxiliars mà d'obra | 2.5 % | 13.63 | 0.34 |
|  |  | Total |  |  | 42.86 |

| Amidament | Uts. | Llarg | Alt | Parcial |
|---|---|---|---|---|
| Finestres 1.20 x 1.20 | 2 | 1.20 | 1.20 | 2.88 |
| Finestres 2.10 x 1.20 | 2 | 2.10 | 1.20 | 5.04 |
| Total |  |  |  | 7.92 |

### 1.09 PINTURES (08/11/2017)
Import: 678.64

**E8989240** m2 Pintat vert. int. ciment,+pintura plàstica llis,1fons+2acab.
71.36 m2 × 3.79 (3.9 amb costos indirectes) = 278.30
Pintat de parament vertical interior de ciment, amb pintura plàstica amb acabat llis, amb una capa de fons, diluïda, i dues d'acabat

| Codi | Ut | Descripció | Rendiment | Preu | Import |
|---|---|---|---|---|---|
| A012D000 | h | Oficial 1a pintor (mà d'obra) | 0.11 | 18.48 | 2.03 |
| A013D000 | h | Ajudant pintor (mà d'obra) | 0.011 | 17.24 | 0.19 |
| B89ZPD00 | kg | Pintura plàstica,p/int. (material) | 0.5 | 3.08 | 1.54 |
| A%AUX001 | % | Despeses auxiliars mà d'obra | 1.5 % | 2.22 | 0.03 |
|  |  | Total |  |  | 3.79 |

| Amidament | Uts. | Llarg | Alt | Parcial |
|---|---|---|---|---|
| P1 |  |  |  |  |
| · Nucli (despatxos + vestuaris) | 1 | 11.15 | 2.75 | 30.66 |
|  | 1 | 11.15 | 3.65 | 40.70 |
| Total |  |  |  | 71.36 |

**E898J2A0** m2 Pint.vert.guix,pintura plàstica llis+segelladora+2acab.
98.85 m2 × 3.93 (4.05 amb costos indirectes) = 400.34
Pintat de parament vertical de guix, amb pintura plàstica amb acabat llis, amb una capa segelladora i dues d'acabat

| Codi | Ut | Descripció | Rendiment | Preu | Import |
|---|---|---|---|---|---|
| A012D000 | h | Oficial 1a pintor | 0.1 | 18.48 | 1.85 |
| A013D000 | h | Ajudant pintor | 0.01 | 17.24 | 0.17 |
| B89ZPD00 | kg | Pintura plàstica,p/int. | 0.398 | 3.08 | 1.23 |
| B8ZA1000 | kg | Segelladora (material) | 0.153 | 4.25 | 0.65 |
| A%AUX001 | % | Despeses auxiliars mà d'obra | 1.5 % | 2.02 | 0.03 |
|  |  | Total |  |  | 3.93 |

| Amidament | Uts. | Llarg | Alt | Parcial |
|---|---|---|---|---|
| P1 |  |  |  |  |
| · Despatxos paret interior cap a despatxos | 1 | 11.15 | 3.65 | 40.70 |
| · Entre sala de reunions i entre despatxos | 2 | 5.75 | 2.55 | 29.33 |
|  | 2 | 4.30 | 2.55 | 21.93 |
| Entre sala de reunions i zona vestuaris (menys frontal de cuina (-3.75) | 1 | 2.70 | 2.55 | 6.89 |
| Total |  |  |  | 98.85 |

### 1.10 CUINA (08/11/2017)
Import: 1293.8

**EQ7119B7** u Mòdul estàndard p/moble cuina baix 900x600mm h=700mm,porta aglomerat melamina,preu econòmic,+peus PVC+tiradors+ferratges+sòcol,col.
4 u × 107.77 (111 amb costos indirectes) = 444.00
Mòdul estàndard per a moble de cuina baix, de 900x600 mm i 700 mm d'alçària, amb porta d'aglomerat amb melamina, preu econòmic, sobre peus regulables de PVC, amb tiradors, ferratge i sòcol, col·locat recolzat a terra i fixat a la paret

| Codi | Ut | Descripció | Rendiment | Preu | Import |
|---|---|---|---|---|---|
| A012A000 | h | Oficial 1a fuster | 0.4 | 18.81 | 7.52 |
| A013A000 | h | Ajudant fuster | 0.13 | 17.37 | 2.26 |
| BQ7119B7 | u | Mòdul estàndard p/moble cuina baix 900x600mm h=700mm,porta aglomerat melamina,preu econòmic,+peus PVC+tiradors+ferratges (material) | 1 | 88.62 | 88.62 |
| BQ7127A1 | m | Sòcol aglomerat melamina h=10cm p/fixar clips (material) | 0.918 | 10.04 | 9.22 |
| A%AUX001 | % | Despeses auxiliars mà d'obra | 1.5 % | 9.78 | 0.15 |
|  |  | Total |  |  | 107.77 |

| Amidament | Uts. | Parcial |
|---|---|---|
| P1 |  |  |
| · Sala | 4 | 4.00 |
| Total |  | 4 |

**EQ7119D7** u Mòdul estàndard p/moble cuina baix 900x600mm h=700mm,4calaixos aglomerat melamina,preu econòmic,+peus PVC+tiradors+ferratges+sòcol,col.
4 u × 139.88 (144.08 amb costos indirectes) = 576.32
Mòdul estàndard per a moble de cuina baix, de 900x600 mm i 700 mm d'alçària, amb 4 calaixos d'aglomerat amb melamina, preu econòmic, sobre peus regulables de PVC, amb tiradors, ferratge i sòcol, col·locat recolzat a terra i fixat a la paret

| Codi | Ut | Descripció | Rendiment | Preu | Import |
|---|---|---|---|---|---|
| A012A000 | h | Oficial 1a fuster | 0.55 | 18.81 | 10.35 |
| A013A000 | h | Ajudant fuster | 0.18 | 17.37 | 3.13 |
| BQ7119D7 | u | Mòdul estàndard p/moble cuina baix 900x600mm h=700mm,4calaixos aglomerat melamina,preu econòmic,+peus PVC+tiradors+ferratges (material) | 1 | 116.98 | 116.98 |
| BQ7127A1 | m | Sòcol aglomerat melamina h=10cm p/fixar clips | 0.918 | 10.04 | 9.22 |
| A%AUX001 | % | Despeses auxiliars mà d'obra | 1.5 % | 13.48 | 0.20 |
|  |  | Total |  |  | 139.88 |

| Amidament | Uts. | Parcial |
|---|---|---|
| P1 |  |  |
| · Sala | 4 | 4.00 |
| Total |  | 4 |

**EQ5AU010** m Taulell HPL g: 16 mm, a:60 cm, cantells bisellats, fixat estr/moble
3 m × 88.5 (91.16 amb costos indirectes) = 273.48
Taulell de resines sintètiques termoenduribles reforçada amb fibres de fusta HPL, de 16 mm de gruix i 60 cm d'amplada, amb cantells bisellats, fixat a estructura de base o moble amb cargols

| Codi | Ut | Descripció | Rendiment | Preu | Import |
|---|---|---|---|---|---|
| A012M000 | h | Oficial 1a muntador | 0.4 | 19.1 | 7.64 |
| BQ5AU010 | m | Taulell HPL g: 16 mm, a.60 cm, cantells bisellats (material) | 1.02 | 79.17 | 80.75 |
| A%AUX001 | % | Despeses auxiliars mà d'obra | 1.5 % | 7.64 | 0.11 |
|  |  | Total |  |  | 88.5 |

| Amidament | Uts. | Llarg | Parcial |
|---|---|---|---|
| P1 |  |  |  |
| · Sala | 1 | 3.00 | 3.00 |
| Total |  |  | 3 |

### 1.11 INSTAL·LACIÓ DE SANEJAMENT i VENTILACIÓ
Import: 2160.25

**ED111B31** m Desg.ap.sanitari tub PVC-U,paret massissa,àrea aplicació B,DN=50mm (RENTAMANS)
2 m × 12.79 (13.17 amb costos indirectes) = 26.34
Desguàs d'aparell sanitari amb tub de PVC-U de paret massissa, àrea d'aplicació B segons norma UNE-EN 1329-1, de DN 50 mm, fins a baixant, caixa o clavegueró

| Codi | Ut | Descripció | Rendiment | Preu | Import |
|---|---|---|---|---|---|
| A012J000 | h | Oficial 1a lampista (mà d'obra) | 0.36 | 19.1 | 6.88 |
| A013J000 | h | Ajudant lampista (mà d'obra) | 0.18 | 17.21 | 3.10 |
| BD13139B | m | Tub PVC-U paret massissa,àrea aplicació B,DN=50mm,llarg.=5m,p/encolar (material) | 1.25 | 1.19 | 1.49 |
| BDW3B300 | u | Accessori genèric p/tub PVC,D=50mm (material) | 1 | 1.15 | 1.15 |
| BDY3B300 | u | Element munt. p/tub PVC,D=50mm (material) | 1 | 0.02 | 0.02 |
| A%AUX001 | % | Despeses auxiliars mà d'obra | 1.5 % | 9.98 | 0.15 |
|  |  | Total |  |  | 12.79 |

| Amidament | Uts. | Llarg | Parcial |
|---|---|---|---|
| RENTMANS |  |  |  |
| · Zona comú vest. | 4 | 0.50 | 2.00 |
| Total |  |  | 2 |

**ED111B61** m Desg.ap.sanitari tub PVC-U,paret massissa,àrea aplicació B,DN=90mm (AIGÜERES)
3.6 m × 15.7 (16.17 amb costos indirectes) = 58.21
Desguàs d'aparell sanitari amb tub de PVC-U de paret massissa, àrea d'aplicació B segons norma UNE-EN 1329-1, de DN 90 mm, fins a baixant, caixa o clavegueró

| Codi | Ut | Descripció | Rendiment | Preu | Import |
|---|---|---|---|---|---|
| A012J000 | h | Oficial 1a lampista | 0.36 | 19.1 | 6.88 |
| A013J000 | h | Ajudant lampista | 0.18 | 17.21 | 3.10 |
| BD13169B | m | Tub PVC-U paret massissa,àrea aplicació B,DN=90mm,llarg.=5m,p/encolar (material) | 1.25 | 2.22 | 2.78 |
| BDW3B600 | u | Accessori genèric p/tub PVC,D=90mm (material) | 1 | 2.75 | 2.75 |
| BDY3B600 | u | Element munt. p/tub PVC,D=90mm (material) | 1 | 0.04 | 0.04 |
| A%AUX001 | % | Despeses auxiliars mà d'obra | 1.5 % | 9.98 | 0.15 |
|  |  | Total |  |  | 15.7 |

| Amidament | Uts. | Llarg | Parcial |
|---|---|---|---|
| AIGÜERES |  |  |  |
| · Cuina | 1 | 1.20 | 1.20 |
| · Local neteja | 1 | 1.20 | 1.20 |
| · Abocador PB | 1 | 1.20 | 1.20 |
| Total |  |  | 3.6 |

**ED111B51** m Desg.ap.sanitari tub PVC-U,paret massissa,àrea aplicació B,DN=75mm (DUTXES, URINARIS, RENTAMANS, TERMO)
10.6 m × 14.38 (14.81 amb costos indirectes) = 156.99
Desguàs d'aparell sanitari amb tub de PVC-U de paret massissa, àrea d'aplicació B segons norma UNE-EN 1329-1, de DN 75 mm, fins a baixant, caixa o clavegueró

| Codi | Ut | Descripció | Rendiment | Preu | Import |
|---|---|---|---|---|---|
| A012J000 | h | Oficial 1a lampista | 0.36 | 19.1 | 6.88 |
| A013J000 | h | Ajudant lampista | 0.18 | 17.21 | 3.10 |
| BD13159B | m | Tub PVC-U paret massissa,àrea aplicació B,DN=75mm,llarg.=5m,p/encolar (material) | 1.25 | 1.83 | 2.29 |
| BDW3B500 | u | Accessori genèric p/tub PVC,D=75mm (material) | 1 | 1.93 | 1.93 |
| BDY3B500 | u | Element munt. p/tub PVC,D=75mm (material) | 1 | 0.03 | 0.03 |
| A%AUX001 | % | Despeses auxiliars mà d'obra | 1.5 % | 9.98 | 0.15 |
|  |  | Total |  |  | 14.38 |

| Amidament | Uts. | Llarg | Parcial |
|---|---|---|---|
| URINARIS |  |  |  |
| · Vest. homes | 3 | 1.20 | 3.60 |
| DUTXES |  |  |  |
| · Vest. homes | 6 | 0.50 | 3.00 |
| · Vest. dones | 1 | 0.50 | 0.50 |
| RENTAMANS |  |  |  |
| · Zona comú vest. | 2 | 1.00 | 2.00 |
| TERMO |  |  |  |
| · Vest. homes | 1 | 1.50 | 1.50 |
| Total |  |  | 10.6 |

**ED111B71** m Desg.ap.sanitari tub PVC-U,paret massissa,àrea aplicació B,DN=110mm (WCs)
2 m × 19.24 (19.82 amb costos indirectes) = 39.64
Desguàs d'aparell sanitari amb tub de PVC-U de paret massissa, àrea d'aplicació B segons norma UNE-EN 1329-1, de DN 110 mm, fins a baixant, caixa o clavegueró

| Codi | Ut | Descripció | Rendiment | Preu | Import |
|---|---|---|---|---|---|
| A012J000 | h | Oficial 1a lampista | 0.36 | 19.1 | 6.88 |
| A013J000 | h | Ajudant lampista | 0.18 | 17.21 | 3.10 |
| BD13179B | m | Tub PVC-U paret massissa,àrea aplicació B,DN=110mm,llarg.=5m,p/encolar (material) | 1.25 | 2.93 | 3.66 |
| BDW3B700 | u | Accessori genèric p/tub PVC,D=110mm (material) | 1 | 5.37 | 5.37 |
| BDY3B700 | u | Element munt. p/tub PVC,D=110mm (material) | 1 | 0.08 | 0.08 |
| A%AUX001 | % | Despeses auxiliars mà d'obra | 1.5 % | 9.98 | 0.15 |
|  |  | Total |  |  | 19.24 |

| Amidament | Uts. | Llarg | Parcial |
|---|---|---|---|
| WC |  |  |  |
| · Vest. homes | 3 | 0.50 | 1.50 |
| · Vest. dones | 1 | 0.50 | 0.50 |
| Total |  |  | 2 |

**ED15B671** m Baixant PVC-U paret massissa,B,DN=90mm,fix.mec.brides
7 m × 14.6 (15.04 amb costos indirectes) = 105.28
Baixant de tub de PVC-U de paret massissa, àrea d'aplicació B segons norma UNE-EN 1329-1, de DN 90 mm, incloses les peces especials i fixat mecànicament amb brides

| Codi | Ut | Descripció | Rendiment | Preu | Import |
|---|---|---|---|---|---|
| A0127000 | h | Oficial 1a col·locador | 0.36 | 18.48 | 6.65 |
| A0137000 | h | Ajudant col·locador | 0.18 | 17.24 | 3.10 |
| BD13167B | m | Tub PVC-U paret massissa,àrea aplicació B,DN=90mm,llarg.=3m,p/encolar (material) | 1.4 | 2.11 | 2.95 |
| BD1Z2200 | u | Brida p/tub PVC,D=75-110mm (material) | 0.67 | 1.19 | 0.80 |
| BDW3B600 | u | Accessori genèric p/tub PVC,D=90mm | 0.33 | 2.75 | 0.91 |
| BDY3B600 | u | Element munt. p/tub PVC,D=90mm | 1 | 0.04 | 0.04 |
| A%AUX001 | % | Despeses auxiliars mà d'obra | 1.5 % | 9.75 | 0.15 |
|  |  | Total |  |  | 14.6 |

| Amidament | Uts. | Llarg | Parcial |
|---|---|---|---|
| AIGÜES NEGRES |  |  |  |
| · De sostre PB a sota solera | 1 | 7.00 | 7.00 |
| Total |  |  | 7 |

**ED15B971** m Baixant PVC-U paret massissa,B,DN=160mm,fix.mec.brides
7 m × 23.98 (24.7 amb costos indirectes) = 172.90
Baixant de tub de PVC-U de paret massissa, àrea d'aplicació B segons norma UNE-EN 1329-1, de DN 160 mm, incloses les peces especials i fixat mecànicament amb brides

| Codi | Ut | Descripció | Rendiment | Preu | Import |
|---|---|---|---|---|---|
| A0127000 | h | Oficial 1a col·locador | 0.4 | 18.48 | 7.39 |
| A0137000 | h | Ajudant col·locador | 0.2 | 17.24 | 3.45 |
| BD13197B | m | Tub PVC-U paret massissa,àrea aplicació B,DN=160mm,llarg.=3m,p/encolar (material) | 1.4 | 4.1 | 5.74 |
| BD1Z2300 | u | Brida p/tub PVC,D=125-160mm (material) | 0.67 | 2.28 | 1.53 |
| BDW3B900 | u | Accessori genèric p/tub PVC,D=160mm (material) | 0.33 | 16.54 | 5.46 |
| BDY3B900 | u | Element munt. p/tub PVC,D=160mm (material) | 1 | 0.25 | 0.25 |
| A%AUX001 | % | Despeses auxiliars mà d'obra | 1.5 % | 10.84 | 0.16 |
|  |  | Total |  |  | 23.98 |

| Amidament | Uts. | Llarg | Parcial |
|---|---|---|---|
| AIGÜES NEGRES |  |  |  |
| · De sostre PB a sota solera | 1 | 7.00 | 7.00 |
| Total |  |  | 7 |

**ED7FBB7P** m Clavegueró PVC-U paret massissa,B,DN=110mm,penj.sostr.
33.6 m × 24.19 (24.92 amb costos indirectes) = 837.31
Clavegueró amb tub de PVC-U de paret massissa, àrea aplicació B segons norma UNE-EN 1329-1, de DN 110 mm, penjat al sostre

| Codi | Ut | Descripció | Rendiment | Preu | Import |
|---|---|---|---|---|---|
| A0127000 | h | Oficial 1a col·locador | 0.6 | 18.48 | 11.09 |
| A0137000 | h | Ajudant col·locador | 0.3 | 17.24 | 5.17 |
| BD13179B | m | Tub PVC-U paret massissa,àrea aplicació B,DN=110mm,llarg.=5m,p/encolar | 1.2 | 2.93 | 3.52 |
| BD1Z3000 | u | Brida p/tub penj.sost. (material) | 0.66 | 3.52 | 2.32 |
| BDW3B700 | u | Accessori genèric p/tub PVC,D=110mm | 0.33 | 5.37 | 1.77 |
| BDY3B700 | u | Element munt. p/tub PVC,D=110mm | 1 | 0.08 | 0.08 |
| A%AUX001 | % | Despeses auxiliars mà d'obra | 1.5 % | 16.26 | 0.24 |
|  |  | Total |  |  | 24.19 |

| Amidament | Uts. | Llarg | Parcial |
|---|---|---|---|
| AIGÜES NEGRES |  |  |  |
| · Sostre PB | 1 | 4.75 | 4.75 |
|  | 1 | 1.75 | 1.75 |
|  | 1 | 5.25 | 5.25 |
|  | 1 | 0.30 | 0.30 |
|  | 1 | 1.20 | 1.20 |
|  | 1 | 2.00 | 2.00 |
|  | 2 | 1.75 | 3.50 |
|  | 4 | 0.40 | 1.60 |
|  | 1 | 7.00 | 7.00 |
|  | 1 | 0.50 | 0.50 |
|  | 1 | 0.50 | 0.50 |
| VENTILACIÓ AIGÜES NEGRES |  |  |  |
| · De sostre PB a Coberta | 1 | 5.25 | 5.25 |
| Total |  |  | 33.6 |

**ED7FBB8P** m Clavegueró PVC-U paret massissa,B,DN=125mm,penj.sostr.
5.25 m × 25.42 (26.18 amb costos indirectes) = 137.45
Clavegueró amb tub de PVC-U de paret massissa, àrea aplicació B segons norma UNE-EN 1329-1, de DN 125 mm, penjat al sostre

| Codi | Ut | Descripció | Rendiment | Preu | Import |
|---|---|---|---|---|---|
| A0127000 | h | Oficial 1a col·locador | 0.6 | 18.48 | 11.09 |
| A0137000 | h | Ajudant col·locador | 0.3 | 17.24 | 5.17 |
| BD13189B | m | Tub PVC-U paret massissa,àrea aplicació B,DN=125mm,llarg.=5m,p/encolar (material) | 1.2 | 3.34 | 4.01 |
| BD1Z3000 | u | Brida p/tub penj.sost. | 0.66 | 3.52 | 2.32 |
| BDW3B800 | u | Accessori genèric p/tub PVC,D=125mm (material) | 0.33 | 7.51 | 2.48 |
| BDY3B800 | u | Element munt. p/tub PVC,D=125mm (material) | 1 | 0.11 | 0.11 |
| A%AUX001 | % | Despeses auxiliars mà d'obra | 1.5 % | 16.26 | 0.24 |
|  |  | Total |  |  | 25.42 |

| Amidament | Uts. | Llarg | Parcial |
|---|---|---|---|
| AIGÜES NEGRES |  |  |  |
| · Sostre PB | 1 | 4.00 | 4.00 |
|  | 1 | 1.25 | 1.25 |
| Total |  |  | 5.25 |

**ED7FBB9P** m Clavegueró PVC-U paret massissa,B,DN=160mm,penj.sostr.
2.5 m × 32.44 (33.41 amb costos indirectes) = 83.53
Clavegueró amb tub de PVC-U de paret massissa, àrea aplicació B segons norma UNE-EN 1329-1, de DN 160 mm, penjat al sostre

| Codi | Ut | Descripció | Rendiment | Preu | Import |
|---|---|---|---|---|---|
| A0127000 | h | Oficial 1a col·locador | 0.7 | 18.48 | 12.94 |
| A0137000 | h | Ajudant col·locador | 0.35 | 17.24 | 6.03 |
| BD13199B | m | Tub PVC-U paret massissa,àrea aplicació B,DN=160mm,llarg.=5m,p/encolar (material) | 1.2 | 4.3 | 5.16 |
| BD1Z3000 | u | Brida p/tub penj.sost. | 0.66 | 3.52 | 2.32 |
| BDW3B900 | u | Accessori genèric p/tub PVC,D=160mm | 0.33 | 16.54 | 5.46 |
| BDY3B900 | u | Element munt. p/tub PVC,D=160mm | 1 | 0.25 | 0.25 |
| A%AUX001 | % | Despeses auxiliars mà d'obra | 1.5 % | 18.97 | 0.28 |
|  |  | Total |  |  | 32.44 |

| Amidament | Uts. | Llarg | Parcial |
|---|---|---|---|
| AIGÜES NEGRES |  |  |  |
| · Sostre PB | 1 | 2.50 | 2.50 |
| Total |  |  | 2.5 |

**EEM32311** u Ventilador-extractor monof.230V,cabal<160m3/h,encastat
4 u × 82.43 (84.9 amb costos indirectes) = 339.60
Ventilador-extractor monofàsic per a 230 V de tensió, de 160 m3/h de cabal màxim d'aire, de pressió baixa i encastat

| Codi | Ut | Descripció | Rendiment | Preu | Import |
|---|---|---|---|---|---|
| A012G000 | h | Oficial 1a calefactor (mà d'obra) | 0.6 | 19.1 | 11.46 |
| A013G000 | h | Ajudant calefactor (mà d'obra) | 0.6 | 17.21 | 10.33 |
| BEM32311 | u | Ventilador-extractor monof.230V,cabal<160m3/h,p/encastar (material) | 1 | 60.1 | 60.10 |
| A%AUX001 | % | Despeses auxiliars mà d'obra | 2.5 % | 21.79 | 0.54 |
|  |  | Total |  |  | 82.43 |

| Amidament | Uts. | Parcial |
|---|---|---|
| VENTILACIÓ FORÇADA |  |  |
| · Vestuaris | 4 | 4.00 |
| Total |  | 4 |

**EE42B432** m Conducte helicoïdal circ.planxa Al ríg.,D=125mm,g=0,7mm,munt.superf.
10 m × 19.71 (20.3 amb costos indirectes) = 203.00
Conducte helicoïdal circular de planxa rígida d'alumini de 125 mm de diàmetre (s/UNE-EN 1506), de gruix 0,7 mm, muntat superficialment

| Codi | Ut | Descripció | Rendiment | Preu | Import |
|---|---|---|---|---|---|
| A012G000 | h | Oficial 1a calefactor | 0.25 | 19.1 | 4.78 |
| A013G000 | h | Ajudant calefactor | 0.25 | 17.21 | 4.30 |
| BE42B430 | m | Conducte helicoïdal circ.planxa Al ríg.,D=125mm,g=0,7mm (material) | 1.02 | 8.73 | 8.90 |
| BEW44000 | u | Suport estàndard p/conducte circ.D=125mm (material) | 0.33 | 4.81 | 1.59 |
| A%AUX001 | % | Despeses auxiliars mà d'obra | 1.5 % | 9.08 | 0.14 |
|  |  | Total |  |  | 19.71 |

| Amidament | Uts. | Llarg | Parcial |
|---|---|---|---|
| VENTILACIÓ FORÇADA |  |  |  |
| · Vestuaris | 4 | 2.50 | 10.00 |
| Total |  |  | 10 |

### 1.12 INSTAL·LACIÓ D'ELECTRICITAT (27/10/2017)
Import: 2570

**NB006** u Ampliació instal·lació elèctrica de nau industrial en formació de nucli vestuaris (18/11/2017)
1 u × 2495.146 (2570 amb costos indirectes) = 2570.00
Ampliació d'instal·lació elèctrica completa amb tubs en superfície per nucli de vestidors de 147 m2, composades per instal·lació de tub en superfície, cablejat, mecanismes tipus industrial amb tecles i marc blancs o gris, caixes de connexions i petit material necessari. Preu mitjà.
Segons planols (I). Composada per:
----- NUCLI VESTUARIS -----
- 17 pts. de llum a sostre
- 6 pts. de llum a sostre (llum. emergència)
- 9 mecanismes d'accionament
- 30 endolls previstos
- 4 punt de llums a extractor de ventilació del Bany.
----- CARACTERÍSTIQUES DE LA INSTAL·LACIÓ -----
- Aiscan "ml." de tub PVC M-20 gris endollable Grau 7 rígid --> 70 ml.
- Aiscan "ml." de tub PVC M-25 gris endollable Grau 7 rígid --> 50 ml.
- Aiscan "ml." de tub PVC M-32 gris endollable Grau 7 rígid --> 40 ml.
- Corba PVC LH M-25 gris endollable gris --> 15 ml.
- Corba PVC LH M-32 gris endollable gris --> 10 ml.
- Corba PVC LH M-20 gris endollable gris --> 10 ml.
- "ml." de cable flexible H07V-K 1,5mm. --> 300 ml.
- "ml." de cable flexible H07V-K 2,5mm. --> 250 ml.
- Solera 715 caixa estanca 100x100 lliure d'halògens 7 cons --> 10 u.
- Legrand 092186 caixa "Plexo" IP55 14 cons 220x170x86 --> 8 u.
- Cargol cap "alomada" ampla combinada 4,5x30 --> 200 ut.
- Grapa 20 1/2 --> 100 ut.
- Grapa 25 1/2 --> 100 ut.
- Grapa 32 1/2 --> 100 ut.
- Hores feina oficial --> 60 h.
Connexionats entre ells, amb l'armari T2 i amb els subquadres elèctrics de protecció existents.
Totalment instal·lada, comprovada i mesurada segons NTE/IEB-41/42/43/45/46/47/48/49/50/51 i R.E.B.T.

| Amidament | Uts. | Parcial |
|---|---|---|
| · General | 1 | 1.00 |
| Total |  | 1 |

### 1.13 LLUMINÀRIES (26/10/2017)
Import: 1887.91

**EH2LRRAD** u Downlight encast.led,formacirc.,pot=24W,UGR=22,efic.llumin.=90lm/W,equip elèc.no regulable,aïllam.classe I ,cos alumini,IP44,col.encastada
11 u × 68.55 (70.61 amb costos indirectes) = 776.71
Llum decoratiu encastable tipus downlight amb leds amb una vida útil de 30000 h, forma circular, 24 W de potència, òptica d'alumini especular amb UGR=22, eficàcia lluminosa de 90 lm/W, equip elèctric no regulable, d'aïllament classe I , cos alumini, amb grau de protecció IP44, col·locat encastada

| Codi | Ut | Descripció | Rendiment | Preu | Import |
|---|---|---|---|---|---|
| A012H000 | h | Oficial 1a electricista (mà d'obra) | 0.3 | 19.1 | 5.73 |
| A013H000 | h | Ajudant electricista (mà d'obra) | 0.3 | 17.21 | 5.16 |
| BH2LRRAD | u | Downlight encast.led,forma circ.,pot=24W,UGR=22,efic.llumin.=90lm/W,equip elec.no regulable,aïllam.classe I,cos alumini,IP44 (material) | 1 | 57.5 | 57.50 |
| A%AUX001 | % | Despeses auxiliars mà d'obra | 1.5 % | 10.89 | 0.16 |
|  |  | Total |  |  | 68.55 |

| Amidament | Uts. | Parcial |
|---|---|---|
| · Sala Reunions | 5 | 5.00 |
| · Despatxos | 6 | 6.00 |
| Total |  | 11 |

**EHB51020** u Llum.estanca leds, rectang., 1300mm, 33W, 127lm/W, no regulable, classe I, IP66, munt.
6 u × 147.14 (151.55 amb costos indirectes) = 909.30
Llumenera estanca amb leds amb una vida útil de 70000 h, de forma rectangular, de 1300 mm de llargària, 33 W de potència, amb UGR = 20, eficàcia lluminosa de 127 lm/W, amb equip elèctric no regulable, aïllament classe I, cos i difusor de policarbonat i amb grau de protecció IP 66, muntada superficialment al sostre

| Codi | Ut | Descripció | Rendiment | Preu | Import |
|---|---|---|---|---|---|
| A012H000 | h | Oficial 1a electricista | 0.22 | 19.1 | 4.20 |
| A013H000 | h | Ajudant electricista | 0.22 | 17.21 | 3.79 |
| BHB51020 | u | Llum.estanca leds, rectang., llarg.=1300mm, 33W, 127lm/W, no regulable, classe I, IP66 (material) | 1 | 139.03 | 139.03 |
| A%AUX001 | % | Despeses auxiliars mà d'obra | 1.5 % | 7.99 | 0.12 |
|  |  | Total |  |  | 147.14 |

| Amidament | Uts. | Parcial |
|---|---|---|
| · Vestuaris | 6 | 6.00 |
| Total |  | 6 |

**EH619F3A** u Llum d'emergència,no permanent,IP4X,rect.,policarbon.,làmp.fluoresc.,6W, 40-70lúmens,auton<1h, preu mitjà,col.superf.
6 u × 32.67 (33.65 amb costos indirectes) = 201.90
Llum d'emergència no permanent i no estanca, amb grau de protecció IP4X, de forma rectangular amb difusor i cos de policarbonat, amb làmpada fluorescent de 6 W, flux aproximat de 40 a 70 lúmens, 1 h d'autonomia, preu mitjà, col·locada superficial

| Codi | Ut | Descripció | Rendiment | Preu | Import |
|---|---|---|---|---|---|
| A012H000 | h | Oficial 1a electricista | 0.15 | 19.1 | 2.87 |
| A013H000 | h | Ajudant electricista | 0.15 | 17.21 | 2.58 |
| BH619F3A | u | Llum d'emergència,no permanent,IP4X,rect.,policarbon.,làmp.fluoresc.,6W, 40-70lúmens,auton<1h, preu mitjà (material) | 1 | 27.14 | 27.14 |
| A%AUX001 | % | Despeses auxiliars mà d'obra | 1.5 % | 5.45 | 0.08 |
|  |  | Total |  |  | 32.67 |

| Amidament | Uts. | Parcial |
|---|---|---|
| · Sortida d'emergència (P1) | 6 | 6.00 |
| Total |  | 6 |

### 1.14 INSTAL·LACIÓ DE FONTANERIA
Import: 7387.95

**NB004** u Ampliació de xarxa d'ACS NUCLI VESTUARIS (18/11/2017)
1 u × 1451.942 (1495.5 amb costos indirectes) = 1495.50
Ampliació d'instal·lació per nucli de vestuaris amb tub de tipus Multicapa Unipipe o similar d'execució en superfície. Les dimensions seran segons els consums i els planols adjunts (I). Amb muntants cap a P1 que abastiran ACS en P1. La instal·lació en qüestió anirà connexionada a la instal·lació existent de PB.
Subministran ACS al nucli de vestuaris:
- 1 Vestuari de dones de 12,67 m2 (1 elements: 1 dutxa)
- 1 Vestuari d'homes de 42,42 m2 (6 elements: 6 dutxes)
- 1 zona de rentamans de 9,20 m2 (4 elements: 4 rentamans)
- 1 zona de neteja de 1,80 m2 (1 elements: 1 abocador)
- 1 zona de cuina (1 elements: 1 aigüera)
Inclou totes les aixetes de pas, accessoris, soldadures i altres tasques i material necessari pel seu funcionament. Totalment instal·lada i en
funcionament.

| Amidament | Uts. | Parcial |
|---|---|---|
| · General | 1 | 1.00 |
| Total |  | 1 |

**NB005** u Ampliació de xarxa d'AFS NUCLI VESTUARIS (18/11/2017)
1 u × 2547.738 (2624.17 amb costos indirectes) = 2624.17
Ampliació d'instal·lació per nucli de vestuaris amb tub de tipus Multicapa Unipipe o similar d'execució en superfície. Les dimensions seran segons els consums i els planols adjunts (I). Amb muntants cap a P1 que abastiran ACS en P1. La instal·lació en qüestió anirà connexionada a la instal·lació existent de PB.
Subministran ACS al nucli de vestuaris:
- 1 Vestuari de dones de 12,67 m2 (2 elements: 1 dutxa i 1 WC)
- 1 Vestuari d'homes de 42,42 m2 (12 elements: 6 dutxes, 3 WC i 3 urinaris)
- 1 zona de rentamans de 9,20 m2 (4 elements: 4 rentamans)
- 1 zona de neteja de 1,80 m2 (1 elements: 1 abocador)
- 1 zona de cuina (1 elements: 1 aigüera)
Inclou totes les aixetes de pas, accessoris, soldadures i altres tasques i material necessari pel seu funcionament. Totalment instal·lada i en
funcionament.

| Amidament | Uts. | Parcial |
|---|---|---|
| · General | 1 | 1.00 |
| Total |  | 1 |

**EJACFAA0** u Bescan.ACS-p.solar,pot=120kW,cabal entr.=8,68m3/h a 50°C ,cabal ACS=8m3/h a 32°C,connex.1 1/2",col.
2 u × 1031.33 (1062.27 amb costos indirectes) = 2124.54
Bescanviador de plaques per a aigua calenta sanitària amb plaques solars, 120 kW de potència tèrmica, cabal d'entrada de 8,68 m3/h a 50 °C amb un gradient tèrmic de 13 °C, cabal d'ACS de 8 m3/h a 32 °C amb un gradient tèrmic de 13 °C, plaques d'acer inoxidable de designació 1.4401 (AISI 316), termosoldades, amb connexions roscades d'1 1/2", col·locat sobre bancada i connectat

| Codi | Ut | Descripció | Rendiment | Preu | Import |
|---|---|---|---|---|---|
| A012J000 | h | Oficial 1a lampista | 0.525 | 19.1 | 10.03 |
| A013J000 | h | Ajudant lampista | 0.525 | 17.21 | 9.04 |
| BJACFAA0 | u | Bescan.ACS-p.solar,pot=120kW ,cabal entr.=8,68m3/h a 50°C ,cabal ACS=8m3/h a 32°C ,connex.1 1/2" (material) | 1 | 1011.97 | 1011.97 |
| A%AUX001 | % | Despeses auxiliars mà d'obra | 1.5 % | 19.07 | 0.29 |
|  |  | Total |  |  | 1031.33 |

| Amidament | Uts. | Parcial |
|---|---|---|
| Coberta | 2 | 2.00 |
| Total |  | 2 |

**EJAB1411** u Acumulador ACS 300l,cubeta acer esmalt.,aïllam.poliuretà,col.
1 u × 673.53 (693.74 amb costos indirectes) = 693.74
Acumulador per a aigua calenta sanitària de 300 l de capacitat, amb cubeta d'acer esmaltat i aïllament de poliuretà, dissenyat segons els requisits del REGLAMENTO 814/2013, amb una classe d'eficiència energètica en aigua calenta sanitària segons REGLAMENTO 812/2013, col·locat

| Codi | Ut | Descripció | Rendiment | Preu | Import |
|---|---|---|---|---|---|
| A012J000 | h | Oficial 1a lampista | 3 | 19.1 | 57.30 |
| A013J000 | h | Ajudant lampista | 3 | 17.21 | 51.63 |
| BJAB1420 | u | Acumulador ACS,300l,cubeta acer esmalt.,aïll.poliuretà (material) | 1 | 561.88 | 561.88 |
| A%AUX001 | % | Despeses auxiliars mà d'obra | 2.5 % | 108.93 | 2.72 |
|  |  | Total |  |  | 673.53 |

| Amidament | Uts. | Parcial |
|---|---|---|
| Nucli vestidors | 1 | 1.00 |
| Total |  | 1 |

**NB004a** u Xarxa d'ACS CONNEXIONAT PLAQUES SOLARS (23/11/2017)
1 u × 436.893 (450 amb costos indirectes) = 450.00
Instal·lació per connexionat de plaques solars a xarxa d'ACS. Les dimensions seran segons els consums i els planols adjunts (I).
Es connexionaran l'acumulador, les plaques solars i el termo elèctric formant un únic circuit.
Inclou totes les aixetes de pas, accessoris, soldadures i altres tasques i material necessari pel seu funcionament. Totalment instal·lada i en funcionament.

| Amidament | Uts. | Parcial |
|---|---|---|
| Nucli vestidors | 1 | 1.00 |
| Total |  | 1 |

### 1.15 SANITARIS, AIXETES i COMPLEMENTS (08/11/2017)
Import: 4614.07

**EJ13B61C** u Lavabo p/encastar porcell.,senz.,ampl.<=53cm,blanc,preu mitjà,encast.taulell
4 u × 81.33 (83.77 amb costos indirectes) = 335.08
Lavabo per a encastar de porcellana esmaltada, senzill, d'amplària <= 53 cm, de color blanc i preu mitjà, encastat a taulell

| Codi | Ut | Descripció | Rendiment | Preu | Import |
|---|---|---|---|---|---|
| A012J000 | h | Oficial 1a lampista | 0.3 | 19.1 | 5.73 |
| A013J000 | h | Ajudant lampista | 0.075 | 17.21 | 1.29 |
| B7J50010 | dm3 | Massilla segell.,silicona neut. monocomp. | 0.025 | 14.13 | 0.35 |
| BJ13B61C | u | Lavabo p/encastar porcell.,senz.,ampl.<=53cm,blanc,preu mitjà (material) | 1 | 73.78 | 73.78 |
| A%AUX001 | % | Despeses auxiliars mà d'obra | 2.5 % | 7.02 | 0.18 |
|  |  | Total |  |  | 81.33 |

| Amidament | Uts. | Parcial |
|---|---|---|
| P1 |  |  |
| · Vestuaris | 4 | 4.00 |
| Total |  | 4 |

**EJ239131** u Aixeta senzilla tempor. p/lavab.,munt.s/taule.,cromat,preu mitjà,1/2"
4 u × 46.75 (48.15 amb costos indirectes) = 192.60
Aixeta senzilla temporitzada per a lavabo, muntada superficialment sobre taulell o aparell sanitari, de llautó cromat, preu mitjà, amb entrada de 1/2"

| Codi | Ut | Descripció | Rendiment | Preu | Import |
|---|---|---|---|---|---|
| A012J000 | h | Oficial 1a lampista | 0.45 | 19.1 | 8.60 |
| A013J000 | h | Ajudant lampista | 0.112 | 17.21 | 1.93 |
| BJ239131 | u | Aixeta senzilla,tempor.,p/munt.superf.sob.taul.o ap.s.,llautó cromat,preu mitjà1/2" (material) | 1 | 36.06 | 36.06 |
| A%AUX001 | % | Despeses auxiliars mà d'obra | 1.5 % | 10.53 | 0.16 |
|  |  | Total |  |  | 46.75 |

| Amidament | Uts. | Parcial |
|---|---|---|
| P1 |  |  |
| · Vestuaris | 4 | 4.00 |
| Total |  | 4 |

**EJ1AB21P** u Abocador porcell.,aliment.integ.,blanc,preu alt,col.sob/pav.
1 u × 71.65 (73.8 amb costos indirectes) = 73.80
Abocador de porcellana esmaltada amb alimentació integrada, de color blanc, preu alt, col·locat sobre el paviment i connectat a la xarxa d'evacuació

| Codi | Ut | Descripció | Rendiment | Preu | Import |
|---|---|---|---|---|---|
| A012J000 | h | Oficial 1a lampista | 0.6 | 19.1 | 11.46 |
| A013J000 | h | Ajudant lampista | 0.15 | 17.21 | 2.58 |
| B7J50010 | dm3 | Massilla segell.,silicona neut. monocomp. | 0.015 | 14.13 | 0.21 |
| BJ1AB21P | u | Abocador porcell. esmal.,aliment.integ.,blanc,preu alt,+fix. (material) | 1 | 55.55 | 55.55 |
| BJ1ZS000 | kg | Pasta segell.enll. (material) | 0.245 | 6.12 | 1.50 |
| A%AUX001 | % | Despeses auxiliars mà d'obra | 2.5 % | 14.04 | 0.35 |
|  |  | Total |  |  | 71.65 |

| Amidament | Uts. | Parcial |
|---|---|---|
| P1 |  |  |
| · Local neteja | 1 | 1.00 |
| Total |  | 1 |

**EJ2A8135** u Fluxor aboca.,munt.superf.,cromat,preu mitjà,1/2"
1 u × 128.75 (132.61 amb costos indirectes) = 132.61
Fluxor per a abocador, mural, muntat superficialment, amb aixeta de regulació i tub de descàrrega integral incorporats, de llautó cromat, preu mitjà, amb entrada de 1/2"

| Codi | Ut | Descripció | Rendiment | Preu | Import |
|---|---|---|---|---|---|
| A012J000 | h | Oficial 1a lampista | 1 | 19.1 | 19.10 |
| A013J000 | h | Ajudant lampista | 0.25 | 17.21 | 4.30 |
| BJ2A8135 | u | Fluxor aboca.,cromat,preu mitjà,1/2" (material) | 1 | 105 | 105.00 |
| A%AUX001 | % | Despeses auxiliars mà d'obra | 1.5 % | 23.40 | 0.35 |
|  |  | Total |  |  | 128.75 |

| Amidament | Uts. | Parcial |
|---|---|---|
| P1 |  |  |
| · Local neteja | 1 | 1.00 |
| Total |  | 1 |

**EJ14BA1Q** u Inodor porcell.,vert.,cist.,blanc,preu mitjà,col.sob./pavim.
4 u × 195.13 (200.98 amb costos indirectes) = 803.92
Inodor de porcellana esmaltada, de sortida vertical, amb seient i tapa, cisterna i mecanismes de descàrrega i alimentació incorporats, de color blanc, preu mitjà, col·locat sobre el paviment i connectat a la xarxa d'evacuació

| Codi | Ut | Descripció | Rendiment | Preu | Import |
|---|---|---|---|---|---|
| A012J000 | h | Oficial 1a lampista | 1.25 | 19.1 | 23.88 |
| A013J000 | h | Ajudant lampista | 0.34 | 17.21 | 5.85 |
| B7J50010 | dm3 | Massilla segell.,silicona neut. monocomp. | 0.012 | 14.13 | 0.17 |
| BJ14BA1Q | u | Inodor p/col.sob.pavim.,porcell.,vert.,cist.,blanc,preu mitjà (material) | 1 | 164.49 | 164.49 |
| A%AUX001 | % | Despeses auxiliars mà d'obra | 2.5 % | 29.73 | 0.74 |
|  |  | Total |  |  | 195.13 |

| Amidament | Uts. | Parcial |
|---|---|---|
| P1 |  |  |
| · Vestuaris | 4 | 4.00 |
| Total |  | 4 |

**EJ16B213** u Urinari porcell.,+sifó incorp.,blanc,preu mitjà,col.mural
3 u × 141.36 (145.6 amb costos indirectes) = 436.80
Urinari de porcellana esmaltada amb sifó incorporat, alimentació integrada, de color blanc i preu mitjà, col·locat amb fixacions murals

| Codi | Ut | Descripció | Rendiment | Preu | Import |
|---|---|---|---|---|---|
| A012J000 | h | Oficial 1a lampista | 0.3 | 19.1 | 5.73 |
| A013J000 | h | Ajudant lampista | 0.075 | 17.21 | 1.29 |
| BJ16B213 | u | Urinari mural,porcell.,+sifó incorp.,blanc,preu mitjà (material) | 1 | 134.16 | 134.16 |
| A%AUX001 | % | Despeses auxiliars mà d'obra | 2.5 % | 7.02 | 0.18 |
|  |  | Total |  |  | 141.36 |

| Amidament | Uts. | Parcial |
|---|---|---|
| P1 |  |  |
| · Vestuaris | 3 | 3.00 |
| Total |  | 3 |

**EJ12P6AQ** u Plat dutxa rectang.,porcell.,1000x700mm,color blanc,preu alt,col.sob/pav.
7 u × 121.78 (125.43 amb costos indirectes) = 878.01
Plat de dutxa rectangular de porcellana, de 1000x700 mm, de color blanc, preu alt, col·locat sobre el paviment

| Codi | Ut | Descripció | Rendiment | Preu | Import |
|---|---|---|---|---|---|
| A0122000 | h | Oficial 1a paleta | 0.4 | 18.48 | 7.39 |
| A0140000 | h | Manobre | 0.2 | 16.35 | 3.27 |
| BJ12P6A3 | u | Plat dutxa rectang. porcell.,1000x700mm,color blanc,preu alt (material) | 1 | 110.7 | 110.70 |
| D0701641 | m3 | Morter ciment pòrtland+fill.calc. CEM II/B-L,sorra ,250kg/m3 ciment,1:6,5N/mm2,elab.a obra, | 0.002 | 72.68 | 0.15 |
| A%AUX001 | % | Despeses auxiliars mà d'obra | 2.5 % | 10.66 | 0.27 |
|  |  | Total |  |  | 121.78 |

| Amidament | Uts. | Parcial |
|---|---|---|
| P1 |  |  |
| · Vestuaris | 7 | 7.00 |
| Total |  | 7 |

**EJ22C13C** u Aixeta monocoman. tempor.,encastada,p/dutx.,cromat,preu mitjà,2x1/2"-
7 u × 206.84 (213.05 amb costos indirectes) = 1491.35
Aixeta monocomandament temporitzada, mural, encastada, per a dutxa, de llautó cromat, preu mitjà, amb dues entrades de 1/2" i sortida de 1/2"

| Codi | Ut | Descripció | Rendiment | Preu | Import |
|---|---|---|---|---|---|
| A012J000 | h | Oficial 1a lampista | 0.4 | 19.1 | 7.64 |
| A013J000 | h | Ajudant lampista | 0.1 | 17.21 | 1.72 |
| BJ22C13C | u | Aixeta monocom. tempor. mural p/encastar p/dutx.,llautó cromat,preu mitjà,2x1/2" i 1/2" (material) | 1 | 197.34 | 197.34 |
| A%AUX001 | % | Despeses auxiliars mà d'obra | 1.5 % | 9.36 | 0.14 |
|  |  | Total |  |  | 206.84 |

| Amidament | Uts. | Parcial |
|---|---|---|
| P1 |  |  |
| · Vestuaris | 7 | 7.00 |
| Total |  | 7 |

**EJ18L2AC** u Aigüera pica circ.,L40-50cm,brillant,preu mitjà,encasta.taul.cuina
1 u × 63.39 (65.29 amb costos indirectes) = 65.29
Aigüera de planxa d'acer inoxidable amb una pica circular, 40 a 50 cm de llargària, acabat brillant, preu mitjà, encastada a un taulell de cuina

| Codi | Ut | Descripció | Rendiment | Preu | Import |
|---|---|---|---|---|---|
| A012J000 | h | Oficial 1a lampista | 0.3 | 19.1 | 5.73 |
| A013J000 | h | Ajudant lampista | 0.075 | 17.21 | 1.29 |
| B7J50010 | dm3 | Massilla segell.,silicona neut. monocomp. | 0.025 | 14.13 | 0.35 |
| BJ18L2AC | u | Aigüera planx.ac.inox.,pica circ.,40-50cm,brillant,ampl.<50cm,preu mitjà,p/encastar (material) | 1 | 55.84 | 55.84 |
| A%AUX001 | % | Despeses auxiliars mà d'obra | 2.5 % | 7.02 | 0.18 |
|  |  | Total |  |  | 63.39 |

| Amidament | Uts. | Parcial |
|---|---|---|
| P1 |  |  |
| · Sala | 1 | 1.00 |
| Total |  | 1 |

**EJ285ACG** u Aixeta monocomand. p/aigüera munt.superf.,acer inox. preu mitjà,broc fosa,2 manig.
1 u × 198.65 (204.61 amb costos indirectes) = 204.61
Aixeta monocomandament per a aigüera, muntada superficialment, d'acer inoxidable preu mitjà, amb broc giratori de fosa, amb dues entrades de maniguets

| Codi | Ut | Descripció | Rendiment | Preu | Import |
|---|---|---|---|---|---|
| A012J000 | h | Oficial 1a lampista | 0.6 | 19.1 | 11.46 |
| A013J000 | h | Ajudant lampista | 0.15 | 17.21 | 2.58 |
| BJ285ACG | u | Aixeta monocomand. p/aigüera,p/munt.superf.sob/taul./apar.sanit., d'acer inox.,preu mitjà,broc fosa,manig. (material) | 1 | 184.4 | 184.40 |
| A%AUX001 | % | Despeses auxiliars mà d'obra | 1.5 % | 14.04 | 0.21 |
|  |  | Total |  |  | 198.65 |

| Amidament | Uts. | Parcial |
|---|---|---|
| P1 |  |  |
| · Sala | 1 | 1.00 |
| Total |  | 1 |

### 1.16 INSTAL·LACIÓ DE TELECOMUNICACIONS (08/11/2017)
Import: 594

**EVA502** u Inst.telecomunicacions.Cablejat telef.RJ45 UTP CAT.6 (20/06/2017)
1 u × 576.699 (594 amb costos indirectes) = 594.00
Instal·lació de telecomunicacions composada per cablejat telefònic (internet/telefonia) RJ45 UTP CAT.6, sota tub réflex d'execució superfície, a través del fals sostre, o encastada, a través de les parets, per a l'alimentació de 6 preses segons plànols:
- 6 preses en despatxos
Inclou les connexions, la posta en marxa i les proves. Caldrà verificar que la senyal és correcta a totes les estances senyalades.

| Amidament | Uts. | Parcial |
|---|---|---|
| · General | 1 | 1.00 |
| Total |  | 1 |

### 1.17 INSTAL·LACIÓ DE PROTECCIÓ CONTRA INCENDIS (27/10/2017)
Import: 62.64

**EMSB74P2** u Retol seny. sort.emergència,224x224mm2,panell PVC,gruix=1mm,fotoluminiscent (A),col.fixat mecànicament
6 u × 10.14 (10.44 amb costos indirectes) = 62.64
Rètol senyalització sortida d'emergència, quadrat, de 224x224 mm2 de panell de PVC d'1 mm de gruix, fotoluminiscent categoria A segons UNE 23035-4, col·locat fixat mecànicament sobre parament vertical

| Codi | Ut | Descripció | Rendiment | Preu | Import |
|---|---|---|---|---|---|
| A012M000 | h | Oficial 1a muntador | 0.3 | 19.1 | 5.73 |
| B0A61500 | u | Tac niló D<=5mm,+vis | 4 | 0.09 | 0.36 |
| BMSB74P0 | u | Retol seny. sort.emergència,224x224mm2,panell PVC,gruix=1mm,fotoluminiscent (A) (material) | 1 | 3.96 | 3.96 |
| A%AUX001 | % | Despeses auxiliars mà d'obra | 1.5 % | 5.73 | 0.09 |
|  |  | Total |  |  | 10.14 |

| Amidament | Uts. | Parcial |
|---|---|---|
| · Sortida d'emergència (P1) | 6 | 6.00 |
| Total |  | 6 |

### 1.18 MANYERIA (20/11/2017)
Import: 69.12

**EE4Z0J24** u Barret xemeneia planxa ac.galv.d=125mm,col.fix.mec.
4 u × 16.78 (17.28 amb costos indirectes) = 69.12
Barret de xemeneia de planxa d'acer galvanitzat, de diàmetre 125 mm, col·locat amb fixacions mecàniques

| Codi | Ut | Descripció | Rendiment | Preu | Import |
|---|---|---|---|---|---|
| A012G000 | h | Oficial 1a calefactor | 0.25 | 19.1 | 4.78 |
| A013G000 | h | Ajudant calefactor | 0.25 | 17.21 | 4.30 |
| BE4DJ200 | u | Barret xemeneia planxa ac.galv.,d=125mm (material) | 1 | 7.47 | 7.47 |
| A%AUX001 | % | Despeses auxiliars mà d'obra | 2.5 % | 9.08 | 0.23 |
|  |  | Total |  |  | 16.78 |

| Amidament | Uts. | Parcial |
|---|---|---|
| VENTILACIÓ FORÇADA |  |  |
| · Vestuaris | 4 | 4.00 |
| Total |  | 4 |

## 2 MILLORA B: Ampliació d'altell de P1 en formació de forjat, acabat de solera PB i pintura nau (07/11/2017)
Import: 28894.14

**E4P31141b** m Biga prefabricada de formigó armat en forma rectangular amb ales, de mides totals 50x75 cm.
10.8 m × 152.06 (156.62 amb costos indirectes) = 1691.50
Biga prefabricada de formigó armat en forma rectangular amb ales, de mides totals 50x75 cm.
"Biga Thalasa T 50x75 A" de la casa Pujol o equivalent.

| Codi | Ut | Descripció | Rendiment | Preu | Import |
|---|---|---|---|---|---|
| B4P31140b | m | Biga prefabricada de formigó armat en forma rectangular amb ales, de mides totals 50x75 cm. (material) | 1 | 152.06 | 152.06 |
|  |  | Total |  |  | 152.06 |

| Amidament | Uts. | Llarg | Parcial |
|---|---|---|---|
| · Biga Thalasa T 50x75 A | 1 | 5.60 | 5.60 |
|  | 1 | 5.20 | 5.20 |
| Total |  |  | 10.8 |

**E4P31141c** m Biga prefabricada de formigó armat en forma rectangular amb ales, de mides totals 40x75 cm.
21.6 m × 121.28 (124.92 amb costos indirectes) = 2698.27
Biga prefabricada de formigó armat en forma rectangular amb ales, de mides totals 40x75 cm.
"Biga Thalasa L 40x75 A" de la casa Pujol o equivalent.

| Codi | Ut | Descripció | Rendiment | Preu | Import |
|---|---|---|---|---|---|
| B4P31140c | m | Biga prefabricada de formigó armat en forma rectangular amb ales, de mides totals 40x75 cm. (material) | 1 | 121.28 | 121.28 |
|  |  | Total |  |  | 121.28 |

| Amidament | Uts. | Llarg | Parcial |
|---|---|---|---|
| · Biga Thalasa L 40x75 A | 2 | 5.60 | 11.20 |
|  | 2 | 5.20 | 10.40 |
| Total |  |  | 21.6 |

**E4P31141d** m Biga prefabricada de formigó pretensat en forma rectangular amb ales, de mides totals 40x70 cm.
11.15 m × 151.49 (156.03 amb costos indirectes) = 1739.73
Biga prefabricada de formigó pretensat en forma rectangular amb ales, de mides totals 40x70 cm.
"Biga Thalasa L 40x70 P" de la casa Pujol o equivalent.

| Codi | Ut | Descripció | Rendiment | Preu | Import |
|---|---|---|---|---|---|
| B4P31140d | m | Biga prefabricada de formigó pretensat en forma rectangular amb ales, de mides totals 40x70 cm. (material) | 1 | 151.49 | 151.49 |
|  |  | Total |  |  | 151.49 |

| Amidament | Uts. | Llarg | Parcial |
|---|---|---|---|
| · Biga Thalasa L 40x70 P | 1 | 11.15 | 11.15 |
| Total |  |  | 11.15 |

**E4LV95HJa** m2 Llosa alveol.form.pretesat,h=30cm,,a=120cm.,mom.flect=332kN·m+conj.elevació (10/11/2017)
262.58 m2 × 35.39 (36.45 amb costos indirectes) = 9571.04
Llosa alveolar de formigó pretesat de 30 cm. d'alçària i 120 cm. d'amplària, de 332 kN·m de moment flector últim.
"Placa formigó 30.7 A-1,20" de la casa Pujol o equivalent.
"Conjunt elevació placa 30" de la casa Pujol o equivalent.

| Codi | Ut | Descripció | Rendiment | Preu | Import |
|---|---|---|---|---|---|
| B4LV09HRa | m2 | Llosa alveol.form.pretesat,h=30cm,,a=120cm.,mom.flect=332kN·m+conj.elevació (material; 10/11/2017) | 1 | 35.39 | 35.39 |
|  |  | Total |  |  | 35.39 |

| Amidament | Uts. | Llarg | Ample | Parcial |
|---|---|---|---|---|
| · Forjat ampliació | 19 | 11.15 | 1.20 | 254.22 |
|  | 1 | 11.15 | 0.75 | 8.36 |
| Total |  |  |  | 262.58 |

**E4LV95HJb** m2 Llosa alveol.form.pretesat,h=20cm,,a=120cm.,mom.flect=106kN·m+conj.elevació (10/11/2017)
38.36 m2 × 26 (26.78 amb costos indirectes) = 1027.28
Llosa alveolar de formigó pretesat de 20 cm. d'alçària i 120 cm. d'amplària, de 106 kN·m de moment flector últim.
"Placa formigó 20.2 A-1,20" de la casa Pujol o equivalent.
"Conjunt elevació placa 20/25" de la casa Pujol o equivalent.

| Codi | Ut | Descripció | Rendiment | Preu | Import |
|---|---|---|---|---|---|
| B4LV09HRb | m2 | Llosa alveol.form.pretesat,h=20cm,,a=120cm.,mom.flect=106kN·m+conj.elevació (material; 10/11/2017) | 1 | 26 | 26.00 |
|  |  | Total |  |  | 26 |

| Amidament | Uts. | Llarg | Ample | Parcial |
|---|---|---|---|---|
| · Forjat ampliació | 5 | 5.60 | 1.20 | 33.60 |
|  | 1 | 5.60 | 0.85 | 4.76 |
| Total |  |  |  | 38.36 |

**G4B9M688** m2 Armadura p/sostre elem.resist. AP500SD,malla el.b/corrug.ME 20x20cm,D:6-6mm,6x2,2m B500SD
321 m2 × 2.83 (2.91 amb costos indirectes) = 934.11
Armadura per a sostres amb elements resistents AP500 SD amb malla electrosoldada de barres corrugades d'acer ME 20x20 cm D:6-6 mm 6x2,2 m B500SD UNE-EN 10080

| Codi | Ut | Descripció | Rendiment | Preu | Import |
|---|---|---|---|---|---|
| A0124000 | h | Oficial 1a ferrallista (mà d'obra) | 0.019 | 18.48 | 0.35 |
| A0134000 | h | Ajudant ferrallista (mà d'obra) | 0.019 | 17.24 | 0.33 |
| B0A14200 | kg | Filferro recuit,D=1,3mm (material) | 0.015 | 1.17 | 0.02 |
| B0B34254 | m2 | Malla el.b/corrug.ME 20x20cm,D:6-6mm,6x2,2m B500SD (material) | 1.2 | 1.77 | 2.12 |
| A%AUX001 | % | Despeses auxiliars mà d'obra | 1.5 % | 0.68 | 0.01 |
|  |  | Total |  |  | 2.83 |

| Amidament | Uts. | Llarg | Parcial |
|---|---|---|---|
| · P1 | 1 | 282.00 | 282.00 |
|  | 1 | 39.00 | 39.00 |
| Total |  |  | 321 |

**G45C1FC4** m3 Formigó p/llosa, HA-30/B/10/IIa+E,abocat bomba,estesa i vibratge+helicòpter (CAPA DE COMPRESIÓ)
36.96 m3 × 111.38 (114.72 amb costos indirectes) = 4240.05
Formigó per a lloses, HA-30/B/10/IIa+E, de consistència tova i grandària màxima del granulat 10 mm, abocat amb bomba. Estesa i vibratge amb regle vibratori, remolinat mecànic (helicòpter).

| Codi | Ut | Descripció | Rendiment | Preu | Import |
|---|---|---|---|---|---|
| A0140000 | h | Manobre | 0.32 | 16.35 | 5.23 |
| B065C76B | m3 | Formigó HA-30/B/10/IIa+E,>=300kg/m3 ciment (material) | 1.02 | 83.61 | 85.28 |
| C1701100 | h | Camió bomba formigonar (maquinària) | 0.13 | 155.18 | 20.17 |
| C2005000 | h | Regle vibratori (maquinària) | 0.13 | 4.41 | 0.57 |
| A%AUX001 | % | Despeses auxiliars mà d'obra | 2.5 % | 5.23 | 0.13 |
|  |  | Total |  |  | 111.38 |

| Amidament | Uts. | Llarg | Ample | Alt | Parcial |
|---|---|---|---|---|---|
| · P1 | 1 | 282.00 | 0.05 |  | 14.10 |
|  | 1 | 39.00 | 0.05 |  | 1.95 |
| * Mermes | 0.1 |  |  | 209.10 | 20.91 |
| Total |  |  |  |  | 36.96 |

**E443512Db** kg Acer S275JR,p/biga peça simp.,perf.lam.L,LD,T,rodó,quad.,rectang.,treb.taller+antiox.,col.obra sold.+carg. (16/11/2017)
265.36 kg × 1.53 (1.58 amb costos indirectes) = 419.27
Acer S275JR segons UNE-EN 10025-2, per a bigues formades per peça simple, en perfils laminats en calent sèrie L, LD, T, rodó, quadrat, rectangular i planxa, treballat a taller i amb una capa d'imprimació antioxidant, col·locat a l'obra amb soldadura i cargols

| Codi | Ut | Descripció | Rendiment | Preu | Import |
|---|---|---|---|---|---|
| A0125000 | h | Oficial 1a soldador | 0.014 | 18.79 | 0.26 |
| A0135000 | h | Ajudant soldador | 0.008 | 17.31 | 0.14 |
| B44Z5025 | kg | Acer S275JR,peça simp.,perf.lam.L,LD,T,rodó,quad.,rectang.,treb.taller p/col.carg.+antiox. | 1 | 1.08 | 1.08 |
| C200P000 | h | Equip+elem.aux.p/soldadura elèctrica | 0.014 | 3.12 | 0.04 |
| A%AUX001 | % | Despeses auxiliars mà d'obra | 2.5 % | 0.40 | 0.01 |
|  |  | Total |  |  | 1.53 |

| Amidament | Uts. | Llarg | Ample | Alt | Parcial |
|---|---|---|---|---|---|
| ALTELL P1 |  |  |  |  |  |
| · Pla | 2 | 5.60 | 15.60 |  | 174.72 |
|  | 2 | 2.50 | 15.60 |  | 78.00 |
|  | 0.05 |  |  | 252.72 | 12.64 |
| Total |  |  |  |  | 265.36 |

**E9GZA524** m Tall junt pavim.form. ampl.=6-8mm,h>= 4cm
48.2 m × 5.17 (5.33 amb costos indirectes) = 256.91
Tall amb serra de disc en paviment de formigó per a formació de junt de retracció de 6 a 8 mm d'amplària i fondària >= 4 cm

| Codi | Ut | Descripció | Rendiment | Preu | Import |
|---|---|---|---|---|---|
| A0150000 | h | Manobre especialista | 0.2 | 16.84 | 3.37 |
| C170H000 | h | Màquina tallajunts disc diamant p/paviment (maquinària) | 0.2 | 8.77 | 1.75 |
| A%AUX001 | % | Despeses auxiliars mà d'obra | 1.5 % | 3.37 | 0.05 |
|  |  | Total |  |  | 5.17 |

| Amidament | Uts. | Llarg | Parcial |
|---|---|---|---|
| PAVIMENT DE FORMIGÓ |  |  |  |
| · P1 | 4 | 12.05 | 48.20 |
| Total |  |  | 48.2 |

**EB121AAMb** m Barana acer p/pintar,passamà,munt./150cm,brènd./12cm,h=110cm,fix.mec. (16/11/2017)
16.2 m × 59.01 (60.78 amb costos indirectes) = 984.64
Barana d'acer per a pintar, amb passamà, travesser inferior, muntants cada 150 cm i brèndoles cada 12 cm, de 110 cm d'alçària, fixada mecànicament a l'obra amb tac d'acer, volandera i femella. Segons Doc. Gràfica adjunta (Plànols).

| Codi | Ut | Descripció | Rendiment | Preu | Import |
|---|---|---|---|---|---|
| A012F000 | h | Oficial 1a manyà (mà d'obra) | 0.4 | 18.77 | 7.51 |
| A013F000 | h | Ajudant manyà (mà d'obra) | 0.2 | 17.31 | 3.46 |
| B0A62F90 | u | Tac acer D=10mm,carg./voland./fem. (material) | 2 | 0.96 | 1.92 |
| BB121AA0b | m | Barana acer p/pintar,passamà,trav.inf.,munt./150cm,brènd./12cm,h=110cm (material; 16/11/2017) | 1 | 45.85 | 45.85 |
| A%AUX001 | % | Despeses auxiliars mà d'obra | 2.5 % | 10.97 | 0.27 |
|  |  | Total |  |  | 59.01 |

| Amidament | Uts. | Llarg | Parcial |
|---|---|---|---|
| ALTELL P1 |  |  |  |
| · Pla | 2 | 5.60 | 11.20 |
|  | 2 | 2.50 | 5.00 |
| Total |  |  | 16.2 |

**E89BABJ0** m2 Pintat barana/reixa acer barrots sep.12cm,esmalt sint.,2imprimació antioxidant+2acab.
19.44 m2 × 15.64 (16.11 amb costos indirectes) = 313.18
Pintat de barana i reixa d'acer de barrots separats 12 cm, amb esmalt sintètic, amb dues capes d'imprimació antioxidant i 2 d'acabat.
* Segons criteri d'amidament definit en Plec de Condicions

| Codi | Ut | Descripció | Rendiment | Preu | Import |
|---|---|---|---|---|---|
| A012D000 | h | Oficial 1a pintor | 0.52 | 18.48 | 9.61 |
| A013D000 | h | Ajudant pintor | 0.05 | 17.24 | 0.86 |
| B89ZB000 | kg | Esmalt sintètic (material) | 0.255 | 10.5 | 2.68 |
| B8ZAA000 | kg | Imprimació antioxidant (material) | 0.204 | 11.41 | 2.33 |
| A%AUX001 | % | Despeses auxiliars mà d'obra | 1.5 % | 10.47 | 0.16 |
|  |  | Total |  |  | 15.64 |

| Amidament | Uts. | Llarg | Ample | Parcial |
|---|---|---|---|---|
| ALTELL P1 |  |  |  |  |
| · Pla (inclou el pintat del perfil del paviment) | 2 | 5.60 | 1.20 | 13.44 |
|  | 2 | 2.50 | 1.20 | 6.00 |
| Total |  |  |  | 19.44 |

**E898DFM0** m2 Pintat vert. ext. ciment,+pintura silic.potass. llis+imprimació neutralitz.+fixadora+2acabat
219.62 m2 × 12.73 (13.11 amb costos indirectes) = 2879.22
Pintat de parament vertical exterior de ciment, amb pintura al silicat de potassa amb acabat llis, i pigments, amb una capa de fons d'imprimació neutralitzadora, una d'imprimació fixadora i dues d'acabat

| Codi | Ut | Descripció | Rendiment | Preu | Import |
|---|---|---|---|---|---|
| A012D000 | h | Oficial 1a pintor | 0.15 | 18.48 | 2.77 |
| A013D000 | h | Ajudant pintor | 0.015 | 17.24 | 0.26 |
| B89ZNE00 | kg | Pintura silic.potass.,p/ext. (material) | 0.398 | 11.3 | 4.50 |
| B8ZAH000 | kg | Imprimació neutralitz. acrílica (material) | 0.228 | 20.04 | 4.57 |
| B8ZAM000 | kg | Imprimació fixadora acrílica (material) | 0.143 | 4.07 | 0.58 |
| A%AUX001 | % | Despeses auxiliars mà d'obra | 1.5 % | 3.03 | 0.05 |
|  |  | Total |  |  | 12.73 |

| Amidament | Uts. | Llarg | Ample | Alt | Parcial |
|---|---|---|---|---|---|
| · Façana ppal. | 1 | 281.00 |  |  | 281.00 |
| (- portes basculants) | -2 |  | 4.60 | 5.00 | -46.00 |
| (- finestres) | -8 |  | 1.20 | 1.20 | -11.52 |
| (- porta peatonal) | -1 |  | 1.00 | 2.20 | -2.20 |
| · Façana post. | 1 | 2.74 |  |  | 2.74 |
| (- portes peatonals) | -2 |  | 1.00 | 2.20 | -4.40 |
| Total |  |  |  |  | 219.62 |

**E9G2G362** m2 Paviment form. 15cm gruix,acabat3kg/m2 pols quars color gris,formigó HA-25/B/20/IIa,>=300kg/m3 ciment,col.camió estesa i vibratge mecànic i remol.mec.
-699 m2 × 13.82 (14.23 amb costos indirectes) = -9946.77
Paviment de formigó de 15 cm de gruix acabat amb 3 kg/m2 de pols de quars color gris, amb formigó HA-25/B/20/IIa de consistència tova, grandària màxima del granulat 20 mm, amb >= 300 kg/m3 de ciment, apte per a classe d'exposició IIa, col·locat des de camió, estesa i vibratge mecànic i remolinat mecànic

| Codi | Ut | Descripció | Rendiment | Preu | Import |
|---|---|---|---|---|---|
| A0121000 | h | Oficial 1a (mà d'obra) | 0.028 | 18.48 | 0.52 |
| A0150000 | h | Manobre especialista | 0.036 | 16.84 | 0.61 |
| B065970B | m3 | Formigó HA-25/B/20/IIa,>=300kg/m3 ciment (material) | 0.158 | 67.51 | 10.67 |
| B9GZ1210 | t | Pols quars color gris (material) | 0.003 | 515.62 | 1.55 |
| C2003000 | h | Remolinador mecànic (maquinària) | 0.07 | 4.79 | 0.34 |
| C2005000 | h | Regle vibratori | 0.025 | 4.41 | 0.11 |
| A%AUX001 | % | Despeses auxiliars mà d'obra | 1.5 % | 1.13 | 0.02 |
|  |  | Total |  |  | 13.82 |

| Amidament | Uts. | Llarg | Parcial |
|---|---|---|---|
| · PB (interior - nau) | -1 | 699.00 | -699.00 |
| Total |  |  | -699 |

**E9G2G332** m2 Paviment form. 15cm gruix,acabat3kg/m2 pols quars color,formigó HA-25/B/20/IIa,>=300kg/m3 ciment,col.camió estesa i vibratge mecànic i remol.mec.
699 m2 × 16.79 (17.29 amb costos indirectes) = 12085.71
Paviment de formigó de 15 cm de gruix acabat amb 3 kg/m2 de pols de quars color, amb formigó HA-25/B/20/IIa de consistència tova, grandària màxima del granulat 20 mm, amb >= 300 kg/m3 de ciment, apte per a classe d'exposició IIa, col·locat des de camió, estesa i vibratge mecànic i remolinat mecànic

| Codi | Ut | Descripció | Rendiment | Preu | Import |
|---|---|---|---|---|---|
| A0121000 | h | Oficial 1a | 0.028 | 18.48 | 0.52 |
| A0150000 | h | Manobre especialista | 0.036 | 16.84 | 0.61 |
| B065970B | m3 | Formigó HA-25/B/20/IIa,>=300kg/m3 ciment | 0.158 | 67.51 | 10.67 |
| B9GZ1200 | t | Pols quars color (material) | 0.003 | 1507.65 | 4.52 |
| C2003000 | h | Remolinador mecànic | 0.07 | 4.79 | 0.34 |
| C2005000 | h | Regle vibratori | 0.025 | 4.41 | 0.11 |
| A%AUX001 | % | Despeses auxiliars mà d'obra | 1.5 % | 1.13 | 0.02 |
|  |  | Total |  |  | 16.79 |

| Amidament | Uts. | Llarg | Parcial |
|---|---|---|---|
| · PB (interior - nau) | 1 | 699.00 | 699.00 |
| Total |  |  | 699 |

## 3 MILLORA C: Trasllat de gàbies (20/11/2017)
Import: 2497.5

**EB32U080a** m2 Reixa forat forma rectangular bastiment platines inox AISI 304, malla 2mm 25x25mm (20/11/2017)
166.5 m2 × 14.56 (15 amb costos indirectes) = 2497.50
Reixa per a forat de forma rectangular amb bastiment exterior amb platines d'acer inoxidable de 30x5 mm i malla de filferros d'acer inoxidable, teixit llis, de 3 mm de diàmetre i pas de malla de 25 mm, fixada amb fixacions mecàniques

| Codi | Ut | Descripció | Rendiment | Preu | Import |
|---|---|---|---|---|---|
| A012F000 | h | Oficial 1a manyà | 0.2 | 18.77 | 3.75 |
| A013F000 | h | Ajudant manyà | 0.2 | 17.31 | 3.46 |
| B0A62F90 | u | Tac acer D=10mm,carg./voland./fem. | 4 | 0.96 | 3.84 |
| C200P000 | h | Equip+elem.aux.p/soldadura elèctrica | 0.1 | 3.12 | 0.31 |
| C1501500 | h | Camió transp.5 t (maquinària) | 0.1 | 30.91 | 3.09 |
| A%AUX001 | % | Despeses auxiliars mà d'obra | 1.5 % | 7.21 | 0.11 |
|  |  | Total |  |  | 14.56 |

| Amidament | Uts. | Llarg | Parcial |
|---|---|---|---|
| Trasllat de 9 gàbies existents | 9 | 18.50 | 166.50 |
| Total |  |  | 166.5 |

## 4 MILLORA D: Formació de local de risc alt d'incendis
Import: 9477.87

**F222122A** m3 Excav.rasa/pou,h<=2m,terreny fluix(SPT <20),retro.,+càrr.mec.s/camió
6.46 m3 × 6.26 (6.45 amb costos indirectes) = 41.67
Excavació de rasa i pou de fins a 2 m de fondària, en terreny fluix (SPT <20), realitzada amb retroexcavadora i càrrega mecànica sobre camió

| Codi | Ut | Descripció | Rendiment | Preu | Import |
|---|---|---|---|---|---|
| C1313330 | h | Retroexcavadora s/pneumàtics 8-10t (maquinària) | 0.123 | 50.9 | 6.26 |
|  |  | Total |  |  | 6.26 |

| Amidament | Uts. | Llarg | Ample | Alt | Parcial |
|---|---|---|---|---|---|
| Sabates corregudes sota mur de fonamentació | 1 | 4.55 | 0.50 | 0.50 | 1.14 |
|  | 1 | 6.20 | 0.50 | 0.50 | 1.55 |
|  | 1 | 2.50 | 0.50 | 1.15 | 1.44 |
|  | 1 | 4.05 | 0.50 | 1.15 | 2.33 |
| Total |  |  |  |  | 6.46 |

**E3Z112N1** m2 Capa neteja+anivell. g=10cm form. HL-150/P/10/, camió
8.66 m2 × 10.15 (10.45 amb costos indirectes) = 90.50
Capa de neteja i anivellament de 10 cm de gruix de formigó HL-150/P/10 de consistència plàstica i grandària màxima del granulat 10 mm, abocat des de camió

| Codi | Ut | Descripció | Rendiment | Preu | Import |
|---|---|---|---|---|---|
| A0122000 | h | Oficial 1a paleta | 0.075 | 18.48 | 1.39 |
| A0140000 | h | Manobre | 0.15 | 16.35 | 2.45 |
| B06NLA1C | m3 | Formigó neteja HL-150/P/10 (material) | 0.105 | 59.5 | 6.25 |
| A%AUX001 | % | Despeses auxiliars mà d'obra | 1.5 % | 3.84 | 0.06 |
|  |  | Total |  |  | 10.15 |

| Amidament | Uts. | Llarg | Ample | Parcial |
|---|---|---|---|---|
| Sabates corregudes sota mur de fonamentació | 1 | 4.55 | 0.50 | 2.28 |
|  | 1 | 6.20 | 0.50 | 3.10 |
|  | 1 | 2.50 | 0.50 | 1.25 |
|  | 1 | 4.05 | 0.50 | 2.03 |
| Total |  |  |  | 8.66 |

**E31B4000** kg Arm.rases i pous AP500SD barres corrug.
193.8 kg × 1.09 (1.12 amb costos indirectes) = 217.06
Armadura de rases i pous AP500 SD d'acer en barres corrugades B500SD de límit elàstic >= 500 N/mm2

| Codi | Ut | Descripció | Rendiment | Preu | Import |
|---|---|---|---|---|---|
| A0124000 | h | Oficial 1a ferrallista | 0.006 | 18.48 | 0.11 |
| A0134000 | h | Ajudant ferrallista | 0.008 | 17.24 | 0.14 |
| B0A14200 | kg | Filferro recuit,D=1,3mm | 0.005 | 1.17 | 0.01 |
| D0B2C100 | kg | Acer b/corrug.obra man.taller B500SD | 1 | 0.83 | 0.83 |
| A%AUX001 | % | Despeses auxiliars mà d'obra | 1.5 % | 0.25 | 0.00 |
|  |  | Total |  |  | 1.09 |

| Amidament | Uts. | Llarg | Ample | Parcial |
|---|---|---|---|---|
| Sabates corregudes sota mur de fonamentació | 1 | 1.14 | 30.00 | 34.20 |
|  | 1 | 1.55 | 30.00 | 46.50 |
|  | 1 | 1.44 | 30.00 | 43.20 |
|  | 1 | 2.33 | 30.00 | 69.90 |
| Total |  |  |  | 193.8 |

**E31522H3** m3 Formigó rasa/pou fonament,HA-25/B/20/IIa,cubilot
6.46 m3 × 79.68 (82.07 amb costos indirectes) = 530.17
Formigó per a rases i pous de fonaments, HA-25/B/20/IIa, de consistència tova i grandària màxima del granulat 20 mm, abocat amb cubilot

| Codi | Ut | Descripció | Rendiment | Preu | Import |
|---|---|---|---|---|---|
| A0140000 | h | Manobre | 0.44 | 16.35 | 7.19 |
| B065960B | m3 | Formigó HA-25/B/20/IIa,>=275kg/m3 ciment (material) | 1.1 | 65.8 | 72.38 |
| A%AUX001 | % | Despeses auxiliars mà d'obra | 1.5 % | 7.19 | 0.11 |
|  |  | Total |  |  | 79.68 |

| Amidament | Uts. | Llarg | Ample | Alt | Parcial |
|---|---|---|---|---|---|
| Sabates corregudes sota mur de fonamentació | 1 | 4.55 | 0.50 | 0.50 | 1.14 |
|  | 1 | 6.20 | 0.50 | 0.50 | 1.55 |
|  | 1 | 2.50 | 0.50 | 1.15 | 1.44 |
|  | 1 | 4.05 | 0.50 | 1.15 | 2.33 |
| Total |  |  |  |  | 6.46 |

**14E229E5** m2 Paret estructural,p/revestir,g=20cm,bloc ciment foradat,R-6,400x200x200mm,col.morter pòrtland+fill.calc. 1:0,5:4,10N/mm2,resist.compress.=3N/mm2formigó p/fàb.blocs mort.cim., 225kg/m3, ciment CEM II/B-L/32,5R,pedra calc.20mm, col.manual.acer b/corrug.obra B500S p/arm.paret bloc mort.m2superf.exec.s/cèrc.llind.
33.59 m2 × 31.82 (32.77 amb costos indirectes) = 1100.74
Paret estructural per a revestir, de 20 cm de gruix, de bloc de morter de ciment foradat, R-6, de 400x200x200 mm, categoria I segons norma UNE-EN 771-3, col·locat amb morter de ciment pòrtland amb filler calcari, de dosificació 1:0,5:4 (10 N/mm2) i amb una resistència a compressió de la paret de 3 N/mm2 amb traves i brancals massissats amb formigó per a fàbrica de blocs de morter de ciment, de 225 kg/m3, amb una proporció en volum 1:3:6, amb ciment pòrtland amb filler calcari CEM II/B-L/32,5 R i granulat de pedra calcària de grandària màxima 20 mm, col·locat manualment i armat amb acer en barres corrugades elaborat a l'obra B500S de límit elàstic >= 500 N/mm2 per a l'armadura de parets de blocs de morter de ciment, m2 de superfície realment executada sense incloure cèrcols ni llindes

| Codi | Ut | Descripció | Rendiment | Preu | Import |
|---|---|---|---|---|---|
| E4E2561L | m2 | Paret estructural,p/revestir,g=20cm,bloc ciment foradat,R-6,400x200x200mm,col.morter pòrtland+fill.calc. 1:0,5:4,10N/mm2,resist.compress.=3N/mm2 | 1 | 28.42 | 28.42 |
| E4EZ3000 | kg | Acer b/corrug.obra B500S p/arm.paret bloc mort. | 1.05 | 1.01 | 1.06 |
| E4EZQ024 | m3 | Formigó p/fàb.blocs mort.cim., 225kg/m3, ciment CEM II/B-L/32,5R,pedra calc.20mm, col.manual. | 0.02 | 116.82 | 2.34 |
|  |  | Total |  |  | 31.82 |

| Amidament | Uts. | Llarg | Alt | Parcial |
|---|---|---|---|---|
| Recolzament fins a cota fonamentació | 1 | 6.50 | 1.35 | 8.78 |
|  | 1 | 4.40 | 1.35 | 5.94 |
|  | 1 | 4.20 | 1.35 | 5.67 |
|  | 1 | 4.40 | 2.00 | 8.80 |
|  | 1 | 2.20 | 2.00 | 4.40 |
| Total |  |  |  | 33.59 |

**EANA6186** u Bast.paredó porta f.,p/llum bast.=80cmx210cm
2 u × 23.01 (23.7 amb costos indirectes) = 47.40

| Amidament | Uts. | Parcial |
|---|---|---|
| Portes vestíbul previ local de risc alt | 2 | 2.00 |
| Total |  | 2 |

**14E22BE5** m2 Paret estructural,2cares,g=20cm,bloc ciment foradat,R-6,400x200x200mm,c.vistallisgris,+hidrofugants,col.morter pòrtland+fill.calc. 1:0,5:4,10N/mm2,resist.compress.=3N/mm2formigó p/fàb.blocs mort.cim., 225kg/m3, ciment CEM II/B-L/32,5R,pedra calc.20mm, col.manual.acer b/corrug.obra B500S p/arm.paret bloc mort.m2superf.exec.s/cèrc.llind.
63.15 m2 × 34.72 (35.76 amb costos indirectes) = 2258.24
Paret estructural de dues cares vistes, de 20 cm de gruix, de bloc de morter de ciment foradat, R-6, de 400x200x200 mm, de cara vista, llis, gris, amb components hidrofugants, categoria I segons norma UNE-EN 771-3, col·locat amb morter de ciment pòrtland amb filler calcari, de dosificació 1:0,5:4 (10 N/mm2) i amb una resistència a compressió de la paret de 3 N/mm2 amb traves i brancals massissats amb formigó per a fàbrica de blocs de morter de ciment, de 225 kg/m3, amb una proporció en volum 1:3:6, amb ciment pòrtland amb filler calcari CEM II/B-L/32,5 R i granulat de pedra calcària de grandària màxima 20 mm, col·locat manualment i armat amb acer en barres corrugades elaborat a l'obra B500S de límit elàstic >= 500 N/mm2 per a l'armadura de parets de blocs de morter de ciment, m2 de superfície realment executada sense incloure cèrcols ni llindes

| Codi | Ut | Descripció | Rendiment | Preu | Import |
|---|---|---|---|---|---|
| E4E2566L | m2 | Paret estructural,2cares,g=20cm,bloc ciment foradat,R-6,400x200x200mm,c.vistallisgris,+hidrofugants,col.morter pòrtland+fill.calc. 1:0,5:4,10N/mm2,resist.compress.=3N/mm2 | 1 | 31.32 | 31.32 |
| E4EZ3000 | kg | Acer b/corrug.obra B500S p/arm.paret bloc mort. | 1.05 | 1.01 | 1.06 |
| E4EZQ024 | m3 | Formigó p/fàb.blocs mort.cim., 225kg/m3, ciment CEM II/B-L/32,5R,pedra calc.20mm, col.manual. | 0.02 | 116.82 | 2.34 |
|  |  | Total |  |  | 34.72 |

| Amidament | Uts. | Llarg | Alt | Parcial |
|---|---|---|---|---|
| Parets de local | 1 | 4.40 | 3.00 | 13.20 |
|  | 1 | 4.20 | 3.00 | 12.60 |
|  | 1 | 8.55 | 3.00 | 25.65 |
|  | 1 | 3.90 | 3.00 | 11.70 |
| Total |  |  |  | 63.15 |

**145C3863** m2 Llosa form.,horitz.,g=22cm,muntatge+desmunt.encofrat p/llosa,h<=3m,tauler,HA-25/B/10/I,col.bomba,armadura AP500S 40kg/m2
38 m2 × 93.09 (95.88 amb costos indirectes) = 3643.44
Llosa de formigó armat, horitzontal, de 20 cm de gruix amb muntatge i desmuntatge d'encofrat per a lloses, a una alçària <= 3 m, amb tauler de fusta de pi, amb una quantia de 1 m2/m2, formigó HA-25/B/10/I, abocat amb bomba i armadura AP500 S d'acer en barres corrugades amb una quantia de 20 kg/m2

| Codi | Ut | Descripció | Rendiment | Preu | Import |
|---|---|---|---|---|---|
| E45C17C4 | m3 | Formigó p/llosa, HA-25/B/10/I,abocat bomba | 0.22 | 87.7 | 19.29 |
| E4BC3000 | kg | Armadura p/llosa estruc.AP500S barres corrug. | 40 | 1.23 | 49.20 |
| E4DC1D00 | m2 | Muntatge+desmunt.encofrat p/llosa,h<=3m,tauler | 1 | 24.6 | 24.60 |
|  |  | Total |  |  | 93.09 |

| Amidament | Uts. | Llarg | Parcial |
|---|---|---|---|
| Sostre local risc alt | 1 | 38.00 | 38.00 |
| Total |  |  | 38 |

**E8121312** m2 Enguixat bona vista,horit.int.h<3m,B1,lliscat C6
38 m2 × 5.9 (6.08 amb costos indirectes) = 231.04
Enguixat a bona vista sobre parament horitzontal interior, a 3,00 m d'alçària, com a màxim, amb guix B1, acabat lliscat amb guix C6 segons la norma UNE-EN 13279-1

| Codi | Ut | Descripció | Rendiment | Preu | Import |
|---|---|---|---|---|---|
| A0129000 | h | Oficial 1a guixaire | 0.15 | 18.48 | 2.77 |
| A0149000 | h | Manobre guixaire | 0.075 | 16.35 | 1.23 |
| B0521200 | kg | Guix C6/20/2 | 0.798 | 0.12 | 0.10 |
| D07J1100 | m3 | Pasta guix B1 | 0.015 | 113.51 | 1.70 |
| A%AUX001 | % | Despeses auxiliars mà d'obra | 2.5 % | 4.00 | 0.10 |
|  |  | Total |  |  | 5.9 |

| Amidament | Uts. | Llarg | Parcial |
|---|---|---|---|
| Sostre local risc alt | 1 | 38.00 | 38.00 |
| Total |  |  | 38 |

**E898K2A0** m2 Pint.horitz.guix,pintura plàstica llis+segelladora+2acab.
38 m2 × 4.49 (4.62 amb costos indirectes) = 175.56
Pintat de parament horitzontal de guix, amb pintura plàstica amb acabat llis, amb una capa segelladora i dues d'acabat

| Codi | Ut | Descripció | Rendiment | Preu | Import |
|---|---|---|---|---|---|
| A012D000 | h | Oficial 1a pintor | 0.125 | 18.48 | 2.31 |
| A013D000 | h | Ajudant pintor | 0.015 | 17.24 | 0.26 |
| B89ZPD00 | kg | Pintura plàstica,p/int. | 0.398 | 3.08 | 1.23 |
| B8ZA1000 | kg | Segelladora | 0.153 | 4.25 | 0.65 |
| A%AUX001 | % | Despeses auxiliars mà d'obra | 1.5 % | 2.57 | 0.04 |
|  |  | Total |  |  | 4.49 |

| Amidament | Uts. | Llarg | Parcial |
|---|---|---|---|
| Sostre local risc alt | 1 | 38.00 | 38.00 |
| Total |  |  | 38 |

**EASA71NA** u Porta tallaf.,metàl.,EI2-C 60,1bat.,80x210cm,preu sup.,antipàn.col.
2 u × 323.04 (332.73 amb costos indirectes) = 665.46
Porta tallafocs metàl·lica, EI2-C 60, una fulla batent, per a una llum de 80x210 cm, preu superior amb tanca antipànic, col·locada

| Codi | Ut | Descripció | Rendiment | Preu | Import |
|---|---|---|---|---|---|
| A012F000 | h | Oficial 1a manyà | 0.25 | 18.77 | 4.69 |
| BASA71NA | u | Porta metàl.,EI2-C 60,1bat.,80x210cm,preu sup.,antipàn. (material) | 1 | 318.23 | 318.23 |
| A%AUX001 | % | Despeses auxiliars mà d'obra | 2.5 % | 4.69 | 0.12 |
|  |  | Total |  |  | 323.04 |

| Amidament | Uts. | Parcial |
|---|---|---|
| Portes vestíbul previ local de risc alt | 2 | 2.00 |
| Total |  | 2 |

**E9VZ191K** m Formació esglaó totxana 290x140x100mm,col.mort.1:2:10
8 m × 12.57 (12.95 amb costos indirectes) = 103.60
Formació d'esglaó amb totxana de 290x140x100 mm, col·locada amb morter mixt 1:2:10

| Codi | Ut | Descripció | Rendiment | Preu | Import |
|---|---|---|---|---|---|
| A0122000 | h | Oficial 1a paleta | 0.36 | 18.48 | 6.65 |
| A0140000 | h | Manobre | 0.18 | 16.35 | 2.94 |
| B0FA12A0 | u | Totxana 290x140x100mm,categoria I,LD,UNE-EN 771-1 | 10 | 0.16 | 1.60 |
| D070A4D1 | m3 | Morter mixt ciment pòrtland+fill.calc. CEM II/B-L,calç,sorra ,200kg/m3 ciment,1:2:10,2,5N/mm2,elab.a obra, | 0.008 | 154.67 | 1.24 |
| A%AUX001 | % | Despeses auxiliars mà d'obra | 1.5 % | 9.59 | 0.14 |
|  |  | Total |  |  | 12.57 |

| Amidament | Uts. | Llarg | Parcial |
|---|---|---|---|
| Esgalonat de sortida a carrer | 5 | 1.60 | 8.00 |
| Total |  |  | 8 |

**E8K5D03A** m Escopidor peça form.polimèric,ampl.=28cm,+trencaaigües,color blanc,col.mort.M2,5(G)
6.4 m × 21.4 (22.04 amb costos indirectes) = 141.06
Escopidor amb peça de formigó polimèric de 28 cm d'amplària, amb trencaaigües, de color blanc, col·locada amb morter per a ram de paleta classe M2,5 (2,5N/mm2) de designació (G) segons UNE-EN 998-2

| Codi | Ut | Descripció | Rendiment | Preu | Import |
|---|---|---|---|---|---|
| A0122000 | h | Oficial 1a paleta | 0.21 | 18.48 | 3.88 |
| A0140000 | h | Manobre | 0.11 | 16.35 | 1.80 |
| A0150000 | h | Manobre especialista | 0.006 | 16.84 | 0.10 |
| B0111000 | m3 | Aigua | 0.001 | 1.67 | 0.00 |
| B0710220 | t | Mort.ram paleta M2,5,granel,(G) UNE-EN 998-2 (material) | 0.012 | 29.66 | 0.36 |
| B8K5D003 | m | Peça formigó polimèric p/escopidor,ampl.=28cm,+trencaaigües,color blanc (material) | 1.1 | 13.78 | 15.16 |
| C1704100 | h | Mesc.cont.+sitja granel | 0.004 | 1.7 | 0.01 |
| A%AUX001 | % | Despeses auxiliars mà d'obra | 1.5 % | 5.78 | 0.09 |
|  |  | Total |  |  | 21.4 |

| Amidament | Uts. | Llarg | Parcial |
|---|---|---|---|
| graons | 4 | 1.60 | 6.40 |
| Total |  |  | 6.4 |

**E81131A2a** m2 Arrebossat reglejat,vert.int.,h<3m,morter ciment 1:6,remolinat (23/11/2017)
1.52 m2 × 15.04 (15.49 amb costos indirectes) = 23.54
Arrebossat reglejat sobre parament vertical interior, a 3,00 m d'alçària, com a màxim, amb morter de ciment 1:6, remolinat

| Codi | Ut | Descripció | Rendiment | Preu | Import |
|---|---|---|---|---|---|
| A0122000 | h | Oficial 1a paleta | 0.5 | 18.48 | 9.24 |
| A0140000 | h | Manobre | 0.25 | 16.35 | 4.09 |
| D0701641 | m3 | Morter ciment pòrtland+fill.calc. CEM II/B-L,sorra ,250kg/m3 ciment,1:6,5N/mm2,elab.a obra, | 0.019 | 72.68 | 1.38 |
| A%AUX001 | % | Despeses auxiliars mà d'obra | 2.5 % | 13.33 | 0.33 |
|  |  | Total |  |  | 15.04 |

| Amidament | Uts. | Llarg | Alt | Parcial |
|---|---|---|---|---|
| graons | 5 | 1.60 | 0.19 | 1.52 |
| Total |  |  |  | 1.52 |

**EH619F3Aa** u Llum d'emergència,no permanent,IP4X,rect.,policarbon.,làmp.fluoresc.,6W, 40-70lúmens,auton<1h, preu mitjà,col.superf. (22/11/2017)
2 u × 32.67 (33.65 amb costos indirectes) = 67.30
Llum d'emergència no permanent i no estanca, amb grau de protecció IP4X, de forma rectangular amb difusor i cos de policarbonat, amb làmpada fluorescent de 6 W, flux aproximat de 40 a 70 lúmens, 1 h d'autonomia, preu mitjà, col·locada superficial

| Codi | Ut | Descripció | Rendiment | Preu | Import |
|---|---|---|---|---|---|
| A012H000 | h | Oficial 1a electricista | 0.15 | 19.1 | 2.87 |
| A013H000 | h | Ajudant electricista | 0.15 | 17.21 | 2.58 |
| BH619F3A | u | Llum d'emergència,no permanent,IP4X,rect.,policarbon.,làmp.fluoresc.,6W, 40-70lúmens,auton<1h, preu mitjà | 1 | 27.14 | 27.14 |
| A%AUX001 | % | Despeses auxiliars mà d'obra | 1.5 % | 5.45 | 0.08 |
|  |  | Total |  |  | 32.67 |

| Amidament | Uts. | Parcial |
|---|---|---|
| Sobre portes de sortida | 2 | 2.00 |
| Total |  | 2 |

**EHA1U100** u Llumenera indust.reflec.asimètric,fluoresc.,1x58W,rect.,planxa ac.perf.,suspesa
3 u × 45.66 (47.03 amb costos indirectes) = 141.09
Llumenera industrial amb reflector asimètric i 1 tub fluorescent de 58 w, de forma rectangular, amb xassís de planxa d'acer perfilat i suspesa

| Codi | Ut | Descripció | Rendiment | Preu | Import |
|---|---|---|---|---|---|
| A012H000 | h | Oficial 1a electricista | 0.33 | 19.1 | 6.30 |
| A013H000 | h | Ajudant electricista | 0.33 | 17.21 | 5.68 |
| BHA1U100 | u | Llumenera indust.reflec.asimèt.1x58W fluor.,planx.ac.perf.,suspesa (material) | 1 | 32.18 | 32.18 |
| BHWA1000 | u | P.p.accessoris llum.indust.tub.fluor. (material) | 1 | 1.32 | 1.32 |
| A%AUX001 | % | Despeses auxiliars mà d'obra | 1.5 % | 11.98 | 0.18 |
|  |  | Total |  |  | 45.66 |

| Amidament | Uts. | Parcial |
|---|---|---|
| Local | 2 | 2.00 |
| Vestíbul previ | 1 | 1.00 |
| Total |  | 3 |

## 5 MILLORA E: Pavimentació i tanques parceles H03 H04, H12 i H13
Import: 26938.79

**E22113C2** m2 Neteja+esbrossada terreny,retro.,+càrr.mec.s/camió
3167 m2 × 1.99 (2.05 amb costos indirectes) = 6492.35
Neteja i esbrossada del terreny realitzada amb retroexcavadora i càrrega mecànica sobre camió

| Codi | Ut | Descripció | Rendiment | Preu | Import |
|---|---|---|---|---|---|
| C1313330 | h | Retroexcavadora s/pneumàtics 8-10t | 0.039 | 50.9 | 1.99 |
|  |  | Total |  |  | 1.99 |

| Amidament | Uts. | Llarg | Parcial |
|---|---|---|---|
| Parcel·les A02 i A03 | 1 | 912.00 | 912.00 |
| Parcel·les H03, H04, H12, H13 | 1 | 2255.00 | 2255.00 |
| Total |  |  | 3167 |

**E2213122** m3 Excavació p/rebaix,capa terra veg.,pala excav.,+càrr.directa s/camió
2706 m3 × 2.97 (3.06 amb costos indirectes) = 8280.36
Excavació per a rebaix en capa de terra vegetal, realitzada amb pala excavadora i càrrega directa sobre camió

| Codi | Ut | Descripció | Rendiment | Preu | Import |
|---|---|---|---|---|---|
| C1312340 | h | Pala excavadora giratoria s/pneumàtics 15-20t (maquinària) | 0.035 | 84.74 | 2.97 |
|  |  | Total |  |  | 2.97 |

| Amidament | Uts. | Llarg | Alt | Parcial |
|---|---|---|---|---|
| Parcel·les H03, H04, H12, H13 | 1 | 2255.00 | 1.20 | 2706.00 |
| Total |  |  |  | 2706 |

**F931R01F** m3 Base tot-u art.procedent granulats reciclats form.,estesa+picon.95%PM
451 m3 × 16.1 (16.58 amb costos indirectes) = 7477.58
Base de tot-u artificial procedent de granulats reciclats de formigó, amb estesa i piconatge del material al 95% del PM

| Codi | Ut | Descripció | Rendiment | Preu | Import |
|---|---|---|---|---|---|
| A0140000 | h | Manobre | 0.05 | 16.35 | 0.82 |
| B0111000 | m3 | Aigua | 0.05 | 1.67 | 0.08 |
| B037R000 | m3 | Tot-u art.procedent granulats reciclats form. (material) | 1.15 | 8.75 | 10.06 |
| C1331100 | h | Motoanivelladora petita (maquinària) | 0.035 | 58.56 | 2.05 |
| C13350C0 | h | Corró vibratori autopropulsat,12-14t (maquinària) | 0.03 | 67.39 | 2.02 |
| C1502E00 | h | Camió cisterna 8m3 (maquinària) | 0.025 | 42.49 | 1.06 |
| A%AUX001 | % | Despeses auxiliars mà d'obra | 1.5 % | 0.82 | 0.01 |
|  |  | Total |  |  | 16.1 |

| Amidament | Uts. | Llarg | Alt | Parcial |
|---|---|---|---|---|
| · Total | 1 | 2255.00 | 0.20 | 451.00 |
| Total |  |  |  | 451 |

**G6A19400** m Reixat acer h=2m,tela met.torsió simp.,galv.,pas=50mm,D=2,7/2,7mm+pals,D=50mm/3m,col.daus form.
236 m × 17.21 (17.73 amb costos indirectes) = 4184.28
Reixat d'acer d'alçària 2 m amb tela metàl·lica de torsió simple amb acabat galvanitzat, de 50 mm de pas de malla i diàmetre 2,7 i 2,7 mm, pals de tub galvanitzat de diàmetre 50 mm col·locats cada 3 m sobre daus de formigó i part proporcional de pals per a punts singulars

| Codi | Ut | Descripció | Rendiment | Preu | Import |
|---|---|---|---|---|---|
| A012M000 | h | Oficial 1a muntador | 0.1 | 19.1 | 1.91 |
| A012N000 | h | Oficial 1a d'obra pública (mà d'obra) | 0.1 | 18.48 | 1.85 |
| A013M000 | h | Ajudant muntador | 0.1 | 17.24 | 1.72 |
| B0A216SG | m2 | Tela metàl.simp.tors.filf.galv.50mm pas D=2,7mm (material) | 2 | 2.18 | 4.36 |
| B6AZ3134 | u | Pal intermedi acer galv.D=50mm h=2,35m (material) | 0.34 | 10.22 | 3.47 |
| B6AZA164 | u | Pal punt sing. acer galv.D=80mm h=2,35m (material) | 0.067 | 39.96 | 2.68 |
| D060P021 | m3 | Formigó 200kg/m3,1:3:6,ciment pòrtland+fill.calc. CEM II/B-L 32,5R+pedra calc. 20mm,elab.a obra,formigonera 165l | 0.015 | 76.25 | 1.14 |
| A%AUX001 | % | Despeses auxiliars mà d'obra | 1.5 % | 5.48 | 0.08 |
|  |  | Total |  |  | 17.21 |

| Amidament | Uts. | Llarg | Parcial |
|---|---|---|---|
| Tancat perimetral de les parcel·les | 2 | 86.00 | 172.00 |
|  | 2 | 32.00 | 64.00 |
| Total |  |  | 236 |

**G6A16RX7** u Porta 2bat.,4x2m,acer galv.calent+bast.tub40x40x2mm,malla simple torsió 50/14mm g=2,2mm,+munt.tub 80x80x2mm,p.antiobertura,acab.galv.,col.
1 u × 489.53 (504.22 amb costos indirectes) = 504.22
Porta de dues fulles batents de 4x2 m de llum de pas d'acer galvanitzat en calent, amb bastidor de tub de 40x40x2 mm i malla simple torsió de 50/14 mm de pas i 2,2 mm de gruix, muntants de tub de 80x80x2 mm, passador amb topall antiobertura, perns regulables, pany de cop i clau i pom, acabat galvanitzat, col·locada

| Codi | Ut | Descripció | Rendiment | Preu | Import |
|---|---|---|---|---|---|
| A012M000 | h | Oficial 1a muntador | 2.25 | 19.1 | 42.98 |
| A012N000 | h | Oficial 1a d'obra pública | 0.65 | 18.48 | 12.01 |
| A013M000 | h | Ajudant muntador | 2.25 | 17.24 | 38.79 |
| B6A16RX7 | u | Porta 2bat.,4x2m,acer galv.calent+bast.tub40x40x2mm,malla simple torsió 50/14mm g=2,2mm,+munt.tub 80x80x2mm,p.antiobertura,acab.galv. (material) | 1 | 370.79 | 370.79 |
| D060Q021 | m3 | Formigó 225kg/m3,1:3:6,ciment pòrtland+fill.calc. CEM II/B-L 32,5R+pedra calc. 20mm,elab.a obra,formigonera 165l | 0.287 | 78.83 | 22.62 |
| A%AUX001 | % | Despeses auxiliars mà d'obra | 2.5 % | 93.78 | 2.34 |
|  |  | Total |  |  | 489.53 |

| Amidament | Uts. | Parcial |
|---|---|---|
| Porta accés | 1 | 1.00 |
| Total |  | 1 |

## Preus auxiliars

**D0701641** m3 Morter ciment pòrtland+fill.calc. CEM II/B-L,sorra ,250kg/m3 ciment,1:6,5N/mm2,elab.a obra,
Preu: 72.68
Morter de ciment pòrtland amb filler calcari CEM II/B-L i sorra, amb 250 kg/m3 de ciment, amb una proporció en volum 1:6 i 5 N/mm2 de resistència a compressió, elaborat a l'obra

| Codi | Ut | Descripció | Rendiment | Preu | Import |
|---|---|---|---|---|---|
| A0150000 | h | Manobre especialista | 1 | 16.84 | 16.84 |
| B0111000 | m3 | Aigua | 0.2 | 1.67 | 0.33 |
| B0310020 | t | Sorra p/morters (material) | 1.63 | 17.37 | 28.31 |
| B0512401 | t | Ciment pòrtland+fill.calc. CEM II/B-L 32,5R,sacs (material) | 0.25 | 103.3 | 25.83 |
| C1705600 | h | Formigonera 165l (maquinària) | 0.7 | 1.71 | 1.20 |
| A%AUX001 | % | Despeses auxiliars mà d'obra | 1 % | 16.84 | 0.17 |
|  |  | Total |  |  | 72.68 |

**D07J1100** m3 Pasta guix B1
Preu: 113.51
Pasta de guix B1

| Codi | Ut | Descripció | Rendiment | Preu | Import |
|---|---|---|---|---|---|
| A0149000 | h | Manobre guixaire | 1 | 16.35 | 16.35 |
| B0111000 | m3 | Aigua | 0.6 | 1.67 | 1.00 |
| B0521100 | kg | Guix B1/20/2 (material) | 800 | 0.12 | 96.00 |
| A%AUX001 | % | Despeses auxiliars mà d'obra | 1 % | 16.35 | 0.16 |
|  |  | Total |  |  | 113.51 |

**D0B2C100** kg Acer b/corrug.obra man.taller B500SD
Preu: 0.83
Acer en barres corrugades elaborat a l'obra i manipulat a taller B500SD, de límit elàstic >= 500 N/mm2

| Codi | Ut | Descripció | Rendiment | Preu | Import |
|---|---|---|---|---|---|
| A0124000 | h | Oficial 1a ferrallista | 0.005 | 18.48 | 0.09 |
| A0134000 | h | Ajudant ferrallista | 0.005 | 17.24 | 0.09 |
| B0A14200 | kg | Filferro recuit,D=1,3mm | 0.01 | 1.17 | 0.01 |
| B0B2C000 | kg | Acer b/corrugada B500SD (material) | 1.05 | 0.61 | 0.64 |
| A%AUX001 | % | Despeses auxiliars mà d'obra | 1 % | 0.18 | 0.00 |
|  |  | Total |  |  | 0.83 |

**E4E2561L** m2 Paret estructural,p/revestir,g=20cm,bloc ciment foradat,R-6,400x200x200mm,col.morter pòrtland+fill.calc. 1:0,5:4,10N/mm2,resist.compress.=3N/mm2
Preu: 28.42
Paret estructural per a revestir, de 20 cm de gruix, de bloc de morter de ciment foradat, R-6, de 400x200x200 mm, categoria I segons norma UNE-EN 771-3, col·locat amb morter de ciment pòrtland amb filler calcari, de dosificació 1:0,5:4 (10 N/mm2) i amb una resistència a compressió de la paret de 3 N/mm2

| Codi | Ut | Descripció | Rendiment | Preu | Import |
|---|---|---|---|---|---|
| A0122000 | h | Oficial 1a paleta | 0.48 | 18.48 | 8.87 |
| A0140000 | h | Manobre | 0.24 | 16.35 | 3.92 |
| B0E244L1 | u | Bloc foradat morter ciment,llis 400x200x200mm,p/revest. (material) | 13.125 | 1 | 13.13 |
| D070A8B1 | m3 | Morter mixt ciment pòrtland+fill.calc. CEM II/B-L,calç,sorra ,380kg/m3 ciment,1:0,5:4,10N/mm2,elab.a obra, | 0.017 | 124.45 | 2.12 |
| A%AUX001 | % | Despeses auxiliars mà d'obra | 3 % | 12.79 | 0.38 |
|  |  | Total |  |  | 28.42 |

**E4EZ3000** kg Acer b/corrug.obra B500S p/arm.paret bloc mort.
Preu: 1.01
Acer en barres corrugades elaborat a l'obra B500S de límit elàstic >= 500 N/mm2 per a l'armadura de parets de blocs de morter de ciment

| Codi | Ut | Descripció | Rendiment | Preu | Import |
|---|---|---|---|---|---|
| A0124000 | h | Oficial 1a ferrallista | 0.01 | 18.48 | 0.18 |
| B0A14200 | kg | Filferro recuit,D=1,3mm | 0.005 | 1.17 | 0.01 |
| D0B2A100 | kg | Acer b/corrug.obra man.taller B500S | 1 | 0.82 | 0.82 |
| A%AUX001 | % | Despeses auxiliars mà d'obra | 1.5 % | 0.18 | 0.00 |
|  |  | Total |  |  | 1.01 |

**E4EZQ024** m3 Formigó p/fàb.blocs mort.cim., 225kg/m3, ciment CEM II/B-L/32,5R,pedra calc.20mm, col.manual.
Preu: 116.82
Formigó per a fàbrica de blocs de morter de ciment, de 225 kg/m3, amb una proporció en volum 1:3:6, amb ciment pòrtland amb filler calcari CEM II/B-L/32,5 R i granulat de pedra calcària de grandària màxima 20 mm, col·locat manualment

| Codi | Ut | Descripció | Rendiment | Preu | Import |
|---|---|---|---|---|---|
| A0122000 | h | Oficial 1a paleta | 0.4 | 18.48 | 7.39 |
| A0140000 | h | Manobre | 1.6 | 16.35 | 26.16 |
| D060Q021 | m3 | Formigó 225kg/m3,1:3:6,ciment pòrtland+fill.calc. CEM II/B-L 32,5R+pedra calc. 20mm,elab.a obra,formigonera 165l | 1.05 | 78.83 | 82.77 |
| A%AUX001 | % | Despeses auxiliars mà d'obra | 1.5 % | 33.55 | 0.50 |
|  |  | Total |  |  | 116.82 |

**E4E2566L** m2 Paret estructural,2cares,g=20cm,bloc ciment foradat,R-6,400x200x200mm,c.vistallisgris,+hidrofugants,col.morter pòrtland+fill.calc. 1:0,5:4,10N/mm2,resist.compress.=3N/mm2
Preu: 31.32
Paret estructural de dues cares vistes, de 20 cm de gruix, de bloc de morter de ciment foradat, R-6, de 400x200x200 mm, de cara vista, llis, gris, amb components hidrofugants, categoria I segons norma UNE-EN 771-3, col·locat amb morter de ciment pòrtland amb filler calcari, de dosificació 1:0,5:4 (10 N/mm2) i amb una resistència a compressió de la paret de 3 N/mm2

| Codi | Ut | Descripció | Rendiment | Preu | Import |
|---|---|---|---|---|---|
| A0122000 | h | Oficial 1a paleta | 0.54 | 18.48 | 9.98 |
| A0140000 | h | Manobre | 0.27 | 16.35 | 4.41 |
| B0E244L6 | u | Bloc foradat morter ciment,llis 400x200x200mm,+hidrofugants,c.vista,gris (material) | 13.438 | 1.07 | 14.38 |
| D070A8B1 | m3 | Morter mixt ciment pòrtland+fill.calc. CEM II/B-L,calç,sorra ,380kg/m3 ciment,1:0,5:4,10N/mm2,elab.a obra, | 0.017 | 124.45 | 2.12 |
| A%AUX001 | % | Despeses auxiliars mà d'obra | 3 % | 14.39 | 0.43 |
|  |  | Total |  |  | 31.32 |

**E45C17C4** m3 Formigó p/llosa, HA-25/B/10/I,abocat bomba
Preu: 87.7
Formigó per a lloses, HA-25/B/10/I, de consistència tova i grandària màxima del granulat 10 mm, abocat amb bomba

| Codi | Ut | Descripció | Rendiment | Preu | Import |
|---|---|---|---|---|---|
| A0122000 | h | Oficial 1a paleta | 0.054 | 18.48 | 1.00 |
| A0140000 | h | Manobre | 0.216 | 16.35 | 3.53 |
| B065710B | m3 | Formigó HA-25/B/10/I,>=250kg/m3 ciment (material) | 1.02 | 67.74 | 69.09 |
| C1701100 | h | Camió bomba formigonar | 0.09 | 155.18 | 13.97 |
| A%AUX001 | % | Despeses auxiliars mà d'obra | 2.5 % | 4.53 | 0.11 |
|  |  | Total |  |  | 87.7 |

**E4BC3000** kg Armadura p/llosa estruc.AP500S barres corrug.
Preu: 1.23
Armadura per a lloses d'estructura AP500 S d'acer en barres corrugades B500S de límit elàstic >= 500 N/mm2

| Codi | Ut | Descripció | Rendiment | Preu | Import |
|---|---|---|---|---|---|
| A0124000 | h | Oficial 1a ferrallista | 0.012 | 18.48 | 0.22 |
| A0134000 | h | Ajudant ferrallista | 0.01 | 17.24 | 0.17 |
| B0A14200 | kg | Filferro recuit,D=1,3mm | 0.012 | 1.17 | 0.01 |
| D0B2A100 | kg | Acer b/corrug.obra man.taller B500S | 1 | 0.82 | 0.82 |
| A%AUX001 | % | Despeses auxiliars mà d'obra | 1.5 % | 0.39 | 0.01 |
|  |  | Total |  |  | 1.23 |

**E4DC1D00** m2 Muntatge+desmunt.encofrat p/llosa,h<=3m,tauler
Preu: 24.6
Muntatge i desmuntatge d'encofrat per a lloses, a una alçària <= 3 m, amb tauler de fusta de pi

| Codi | Ut | Descripció | Rendiment | Preu | Import |
|---|---|---|---|---|---|
| A0123000 | h | Oficial 1a encofrador (mà d'obra) | 0.6 | 18.48 | 11.09 |
| A0133000 | h | Ajudant encofrador (mà d'obra) | 0.6 | 17.24 | 10.34 |
| B0A31000 | kg | Clau acer (material) | 0.101 | 1.36 | 0.14 |
| B0D21030 | m | Tauló fusta pi p/10 usos (material) | 0.99 | 0.38 | 0.38 |
| B0D31000 | m3 | Llata fusta pi (material) | 0.002 | 227.13 | 0.45 |
| B0D625A0 | cu | Puntal metàl·lic telescòpic h=3m,150usos (material) | 0.015 | 9.37 | 0.14 |
| B0D71130 | m2 | Tauler pi,g=22mm,10 usos (material) | 1.1 | 1.28 | 1.41 |
| B0DZA000 | l | Desencofrant (material) | 0.04 | 2.75 | 0.11 |
| A%AUX001 | % | Despeses auxiliars mà d'obra | 2.5 % | 21.43 | 0.54 |
|  |  | Total |  |  | 24.6 |

**D070A4D1** m3 Morter mixt ciment pòrtland+fill.calc. CEM II/B-L,calç,sorra ,200kg/m3 ciment,1:2:10,2,5N/mm2,elab.a obra,
Preu: 154.67
Morter mixt de ciment pòrtland amb filler calcari CEM II/B-L, calç i sorra, amb 200 kg/m3 de ciment, amb una proporció en volum 1:2:10 i 2,5 N/mm2 de resistència a compressió, elaborat a l'obra

| Codi | Ut | Descripció | Rendiment | Preu | Import |
|---|---|---|---|---|---|
| A0150000 | h | Manobre especialista | 1.05 | 16.84 | 17.68 |
| B0111000 | m3 | Aigua | 0.2 | 1.67 | 0.33 |
| B0310020 | t | Sorra p/morters | 1.53 | 17.37 | 26.58 |
| B0512401 | t | Ciment pòrtland+fill.calc. CEM II/B-L 32,5R,sacs | 0.2 | 103.3 | 20.66 |
| B0532310 | kg | Calç aèria hidratada CL 90-S,sacs (material) | 400 | 0.22 | 88.00 |
| C1705600 | h | Formigonera 165l | 0.725 | 1.71 | 1.24 |
| A%AUX001 | % | Despeses auxiliars mà d'obra | 1 % | 17.68 | 0.18 |
|  |  | Total |  |  | 154.67 |

**D060P021** m3 Formigó 200kg/m3,1:3:6,ciment pòrtland+fill.calc. CEM II/B-L 32,5R+pedra calc. 20mm,elab.a obra,formigonera 165l
Preu: 76.25
Formigó de 200 kg/m3, amb una proporció en volum 1:3:6, amb ciment pòrtland amb filler calcari CEM II/B-L 32,5 R i granulat de pedra calcària de grandària màxima 20 mm, elaborat a l'obra amb formigonera de 165 l

| Codi | Ut | Descripció | Rendiment | Preu | Import |
|---|---|---|---|---|---|
| A0150000 | h | Manobre especialista | 1.1 | 16.84 | 18.52 |
| B0111000 | m3 | Aigua | 0.18 | 1.67 | 0.30 |
| B0311010 | t | Sorra pedra calc. p/forms. (material) | 0.65 | 16.18 | 10.52 |
| B0331Q10 | t | Grava pedra calc.20mm p/forms. (material) | 1.55 | 16.15 | 25.03 |
| B0512401 | t | Ciment pòrtland+fill.calc. CEM II/B-L 32,5R,sacs | 0.2 | 103.3 | 20.66 |
| C1705600 | h | Formigonera 165l | 0.6 | 1.71 | 1.03 |
| A%AUX001 | % | Despeses auxiliars mà d'obra | 1 % | 18.52 | 0.19 |
|  |  | Total |  |  | 76.25 |

**D060Q021** m3 Formigó 225kg/m3,1:3:6,ciment pòrtland+fill.calc. CEM II/B-L 32,5R+pedra calc. 20mm,elab.a obra,formigonera 165l
Preu: 78.83
Formigó de 225 kg/m3, amb una proporció en volum 1:3:6, amb ciment pòrtland amb filler calcari CEM II/B-L 32,5 R i granulat de pedra calcària de grandària màxima 20 mm, elaborat a l'obra amb formigonera de 165 l

| Codi | Ut | Descripció | Rendiment | Preu | Import |
|---|---|---|---|---|---|
| A0150000 | h | Manobre especialista | 1.1 | 16.84 | 18.52 |
| B0111000 | m3 | Aigua | 0.18 | 1.67 | 0.30 |
| B0311010 | t | Sorra pedra calc. p/forms. | 0.65 | 16.18 | 10.52 |
| B0331Q10 | t | Grava pedra calc.20mm p/forms. | 1.55 | 16.15 | 25.03 |
| B0512401 | t | Ciment pòrtland+fill.calc. CEM II/B-L 32,5R,sacs | 0.225 | 103.3 | 23.24 |
| C1705600 | h | Formigonera 165l | 0.6 | 1.71 | 1.03 |
| A%AUX001 | % | Despeses auxiliars mà d'obra | 1 % | 18.52 | 0.19 |
|  |  | Total |  |  | 78.83 |

**D070A8B1** m3 Morter mixt ciment pòrtland+fill.calc. CEM II/B-L,calç,sorra ,380kg/m3 ciment,1:0,5:4,10N/mm2,elab.a obra,
Preu: 124.45
Morter mixt de ciment pòrtland amb filler calcari CEM II/B-L, calç i sorra, amb 380 kg/m3 de ciment, amb una proporció en volum 1:0,5:4 i 10 N/mm2 de resistència a compressió, elaborat a l'obra

| Codi | Ut | Descripció | Rendiment | Preu | Import |
|---|---|---|---|---|---|
| A0150000 | h | Manobre especialista | 1.05 | 16.84 | 17.68 |
| B0111000 | m3 | Aigua | 0.2 | 1.67 | 0.33 |
| B0310020 | t | Sorra p/morters | 1.38 | 17.37 | 23.97 |
| B0512401 | t | Ciment pòrtland+fill.calc. CEM II/B-L 32,5R,sacs | 0.38 | 103.3 | 39.25 |
| B0532310 | kg | Calç aèria hidratada CL 90-S,sacs | 190 | 0.22 | 41.80 |
| C1705600 | h | Formigonera 165l | 0.725 | 1.71 | 1.24 |
| A%AUX001 | % | Despeses auxiliars mà d'obra | 1 % | 17.68 | 0.18 |
|  |  | Total |  |  | 124.45 |

**D0B2A100** kg Acer b/corrug.obra man.taller B500S
Preu: 0.82
Acer en barres corrugades elaborat a l'obra i manipulat a taller B500S, de límit elàstic >= 500 N/mm2

| Codi | Ut | Descripció | Rendiment | Preu | Import |
|---|---|---|---|---|---|
| A0124000 | h | Oficial 1a ferrallista | 0.005 | 18.48 | 0.09 |
| A0134000 | h | Ajudant ferrallista | 0.005 | 17.24 | 0.09 |
| B0A14200 | kg | Filferro recuit,D=1,3mm | 0.01 | 1.17 | 0.01 |
| B0B2A000 | kg | Acer b/corrugada B500S (material) | 1.05 | 0.6 | 0.63 |
| A%AUX001 | % | Despeses auxiliars mà d'obra | 1 % | 0.18 | 0.00 |
|  |  | Total |  |  | 0.82 |

## Recursos

**B0710250** t Mort.ram paleta M5,granel,(G) UNE-EN 998-2
Morter per a ram de paleta, classe M 5 (5 N/mm2), a granel, de designació (G) segons norma UNE-EN 998-2

**B0FA12A0** u Totxana 290x140x100mm,categoria I,LD,UNE-EN 771-1
Totxana de 290x140x100 mm, categoria I, LD, segons la norma UNE-EN 771-1

**C1704100** h Mesc.cont.+sitja granel
Mesclador continu amb sitja per a morter preparat a granel

**A%AUX001** % Despeses auxiliars mà d'obra
Despeses auxiliars sobre la mà d'obra

**B0521200** kg Guix C6/20/2
Guix de designació C6/20/2, segons la norma UNE-EN 13279-1

**B0A44000** cu Visos p/guix lam
Visos per a plaques de guix laminat

**B0A4A400** cu Visos,galvanitzats
Visos galvanitzats

**B0A61600** u Tac niló D=6-8mm,+vis
Tac de niló de 6 a 8 mm de diàmetre, amb vis

**B0CC1310** m2 Placa guix lamin.,A,g=12,5mm,vora afinada
Placa de guix laminat estàndard (A) i gruix 12,5 mm, amb vora afinada (BA), segons la norma UNE-EN 520

**B6B11211** m Muntant planxa acer galv.params.vert.,ampl.=48mm
Muntant de planxa d'acer galvanitzat, en paraments verticals amb perfils 48 mm d'amplària

**B6B12211** m Canal planxa acer galv.params.horitz.,ampl.=48mm
Canal de planxa d'acer galvanitzat, en paraments horitzontals amb perfils 48 mm d'amplària

**B6BZ1A10** m Banda acústica autoadh.,ampl.=<=50mm,p/junts plaques guix laminat
Banda acústica autoadhesiva fins a 50 mm d'amplària per a junts de plaques de guix laminat

**B7C4K400** m2 Placa sem.lv.MWaïll.,g=40mm,R>=1,111m2.K/W
Placa semirígida de llana mineral de vidre (MW) per a aïllaments, segons UNE-EN 13162, de gruix 40 mm, amb una conductivitat tèrmica <= 0,036 W/mK, resistència tèrmica >= 1,111 m2.K/W

**B7J500ZZ** kg Massilla p/junt cartró-guix
Massilla per a junt de plaques de cartró-guix

**B7JZ00E1** m Cinta pap.resist., p/junts plaques guix laminat
Cinta de paper resistent per a junts de plaques de guix laminat

**B0CC2410** m2 Placa guix lamin.,H,g=15mm,vora afinada
Placa de guix laminat hidròfuga (H) i gruix 15 mm, amb vora afinada (BA), segons la norma UNE-EN 520

**B44Z5025** kg Acer S275JR,peça simp.,perf.lam.L,LD,T,rodó,quad.,rectang.,treb.taller p/col.carg.+antiox
Acer S275JR segons UNE-EN 10025-2, format per peça simple, en perfils laminats en calent sèrie L, LD, T, rodó, quadrat, rectangular i planxa, treballat al taller per a col·locar amb cargols i amb una capa d'imprimació antioxidant

**C200P000** h Equip+elem.aux.p/soldadura elèctrica
Equip i elements auxiliars per a soldadura elèctrica

**B8442200** m2 Placa gx.l.cel r.reg g=9,5mm acab.vinílic, 600x600 mm+vora recte (A)
Placa de guix laminat per a cel ras registrable de 9,5 mm de gruix, acabat vinílic , de 600x600 mm i cantell recte ( A) segons la norma UNE-EN 13964 , per quedar l'entremat vist , i reacció al foc A2-s1, d0

**B84ZE510** m2 Estructura acer galv.vista p/cel ras plac.600x600mm,perf.princip.T invertida 24mm c/1,2m vareta susp
Estructura d'acer galvanitzat vista per a cel ras de plaques de 600x600 mm formada per perfils principals en forma de T invertida de 24 mm de base col·locats cada 1,2 m per a fixar al sostre mitjançant vareta de suspensió cada 1,2 m, i perfils secundaris formant retícula, inclòs part proporcional de perfils de remat, suspensors i fixacions, per a suportar una càrrega de fins a 14 kg

**B05A2203** kg Beurada p/ceràmica CG2 (UNE-EN 13888),color
Material per a rejuntat de rajoles ceràmiques CG2 segons norma UNE-EN 13888, de color

**B0711024** kg Adhesiu cimentós C2 TE (UNE-EN 12004)
Adhesiu cimentós tipus C2 TE segons norma UNE-EN 12004

**B0FHC193** m2 Rajola gres porcell.premsat polit antillis.,rectang/quadr. 1-5 peces/m2,preu mitjà
Rajola de gres porcellànic premsat polit antilliscant de forma rectangular o quadrada, d'1 a 5 peces/m2, preu mitjà, grup BIa (UNE-EN 14411)

**B0FH7193** m2 Rajola gres porcell.premsat polit,rectang/quadr. 1-5 peces/m2,preu mitjà
Rajola de gres porcellànic premsat polit de forma rectangular o quadrada, d'1 a 5 peces/m2, preu mitjà, grup BIa (UNE-EN 14411)

**B05A2103** kg Beurada p/ceràmica CG1 (UNE-EN 13888),color
Material per a rejuntat de rajoles ceràmiques CG1 segons norma UNE-EN 13888, de color

**B0711012** kg Adhesiu cimentós C1 T (UNE-EN 12004)
Adhesiu cimentós tipus C1 T segons norma UNE-EN 12004

**B0FH3183** m2 Rajola ceràm.prems. esmalt.matrajola de valència,rectang/quadr. 6-15 peces/m2,preu mitjà
Rajola de ceràmica premsada esmaltada mat, rajola de valència, de forma rectangular o quadrada, de 6 a 15 peces/m2, preu mitjà, grup BIII (UNE-EN 14411)

**B0A61500** u Tac niló D<=5mm,+vis
Tac de niló de 5 mm de diàmetre, com a màxim, amb vis

**B0A81010** cu Grapa metàl.,p/fix.mir
Grapa metàl·lica per a fixar miralls

**BC1K1300** m2 Mirall lluna incolora,g=3mm
Mirall de lluna incolora de gruix 3 mm

**BANA6186** u Bast.paredó porta f. p/llum bast.=80cmx210cm
Bastiment de base de paredó per a porta de fusta, per a una llum de bastiment de 80 cm d'amplària i 210 cm d'alçària

**BANA7186** u Bast.envà porta fus. p/llum bast.=80cmx210cm
Bastiment de base d'envà per a porta de fusta, per a una llum de bastiment de 80 cm d'amplària i 210 cm d'alçària

**BAQEE186** u Porta block bat.fus,int.,bat.,g=40mm,a=80cm,h=210cm,faig envernissat,cares llis.+accessoris
Porta block de fulles batents de fusta per a interior, batent, de 40 mm de gruix, amb una llum de pas de 80 cm d'amplària i 210 cm d'alçària, per a un gruix de bastiment de 10 cm, com a màxim, acabat faig envernissat, amb fulla cares llises de tauler aglomerat hidròfug xapat, galzes i tapajunts de MDF xapat, ribet de goma, ferramenta de penjar, pany de cop

**BAZG4120** u Joc manetes,1.4301 (AISI 304),placa petita,preu mitjà
Joc de manetes, acer inoxidable 1.4301 (AISI 304), amb placa petita, de preu mitjà

**B66AB00A** m2 Placa HPL 13mm gruix color 2 cares treb.taller p/div.cabina sanitàries
Placa fenólica HPL de 13 mm de gruix, amb acabat de color a les dues cares, treballada a taller per a formar divisòria entre cabines sanitàries

**B66ZB000** u Ferramenta p/mamp. p/div.cabina
Ferramenta per a mampares sintètiques per a divisòria entre cabines, composta de perfils U o L per fixació a paret o mampara i peu regulable de 15 cm alçada, d'acer inoxidable

**B66AA00A** m2 Placa HPL 13mm gruix color 2 cares treb.taller p/frontal porta+el.fix cabines sanitaries
Placa fenólica HPL de 13 mm de gruix, amb acabat de color a les dues cares, treballada a taller per a formar mòdul frontal amb porta i elements fixos de cabines sanitaries

**B66ZA000** u Ferramenta p/mamp. p/frontal porta+el.fix
Ferramenta per a mampares sintètiques per a mòdul frontal amb porta i elements fixos, composta de 3 frontisses, 1 tirador, 1 tanca amb indicació exterior, 2 peus regulables i perfil superior i suports, d'acer inoxidable

**BAN31100** m Bastiment base fusta pi roig,70x35mm
Bastiment de base de fusta de pi roig de secció 70x35 mm

**B7J50010** dm3 Massilla segell.,silicona neut. monocomp
Massilla per a segellats, d'aplicació amb pistola, de base silicona neutra monocomponent

**B7J50090** dm3 Massilla segell.,poliuretà monocomp
Massilla per a segellats, d'aplicació amb pistola, de base poliuretà monocomponent

**BAF1C374** m2 Fulla fixa alumini lacat blanc, 1,4-2,24m2,perf.preu mitjà,classif. 3 8A C4,s/persiana
Fulla fixa d'alumini lacat blanc, per a col·locar sobre bastiment de base, per a un buit d'obra d'1,4 a 2,24 m2 de superfície, elaborada amb perfils de preu mitjà, classificació mínima 3 de permeabilitat a l'aire segons UNE-EN 12207, classificació mínima 8A d'estanquitat a l'aigua segons UNE-EN 12208 i classificació mínima C4 de resistència al vent segons UNE-EN 12210, sense persiana

**BAF1C474** m2 Fulla fixa alumini lacat blanc, 2,25-3,49m2,perf.preu mitjà,classif. 3 8A C4,s/persiana
Fulla fixa d'alumini lacat blanc, per a col·locar sobre bastiment de base, per a un buit d'obra de 2,25 a 3,49 m2 de superfície, elaborada amb perfils de preu mitjà, classificació mínima 3 de permeabilitat a l'aire segons UNE-EN 12207, classificació mínima 8A d'estanquitat a l'aigua segons UNE-EN 12208 i classificació mínima C4 de resistència al vent segons UNE-EN 12210, sense persiana

**BC171B40** m2 Vidre aïlla., incolora 4/12/6 incolora
Vidre aïllant de lluna incolora de 4 mm de gruix, cambra d'aire de 12 mm i lluna de 6 mm de gruix incolora

**B89ZPD00** kg Pintura plàstica,p/int
Pintura plàstica per a interiors

**BQ7119B7** u Mòdul estàndard p/moble cuina baix 900x600mm h=700mm,porta aglomerat melamina,preu econòmic,+peus PVC+tiradors+ferratges
Mòdul estàndard per a moble de cuina baix, de 900x600 mm i 700 mm d'alçària, amb porta d'aglomerat amb melamina, preu econòmic, sobre peus regulables de PVC, amb tiradors i ferratges

**BQ7127A1** m Sòcol aglomerat melamina h=10cm p/fixar clips
Sòcol d'aglomerat amb melamina de 10 cm d'alçària, per fixar amb clips

**BQ7119D7** u Mòdul estàndard p/moble cuina baix 900x600mm h=700mm,4calaixos aglomerat melamina,preu econòmic,+peus
Mòdul estàndard per a moble de cuina baix, de 900x600 mm i 700 mm d'alçària, amb 4 calaixos d'aglomerat amb melamina, preu econòmic, sobre peus regulables de PVC, amb tiradors i ferratges

**BQ5AU010** m Taulell HPL g: 16 mm, a.60 cm, cantells bisellats
Taulell de resines sintètiques termoenduribles reforçada amb fibres de fusta HPL, de 16 mm de gruix i 60 cm d'amplada, amb cantells bisellats

**BD13139B** m Tub PVC-U paret massissa,àrea aplicació B,DN=50mm,llarg.=5m,p/encolar
Tub de PVC-U de paret massissa, àrea d'aplicació B segons norma UNE-EN 1329-1, de DN 50 mm i de llargària 5 m, per a encolar

**BDW3B300** u Accessori genèric p/tub PVC,D=50mm
Accessori genèric per a tub de PVC de D=50 mm

**BDY3B300** u Element munt. p/tub PVC,D=50mm
Element de muntatge per a tub de PVC de D=50 mm

**BD13169B** m Tub PVC-U paret massissa,àrea aplicació B,DN=90mm,llarg.=5m,p/encolar
Tub de PVC-U de paret massissa, àrea d'aplicació B segons norma UNE-EN 1329-1, de DN 90 mm i de llargària 5 m, per a encolar

**BDW3B600** u Accessori genèric p/tub PVC,D=90mm
Accessori genèric per a tub de PVC de D=90 mm

**BDY3B600** u Element munt. p/tub PVC,D=90mm
Element de muntatge per a tub de PVC de D=90 mm

**BD13159B** m Tub PVC-U paret massissa,àrea aplicació B,DN=75mm,llarg.=5m,p/encolar
Tub de PVC-U de paret massissa, àrea d'aplicació B segons norma UNE-EN 1329-1, de DN 75 mm i de llargària 5 m, per a encolar

**BDW3B500** u Accessori genèric p/tub PVC,D=75mm
Accessori genèric per a tub de PVC de D=75 mm

**BDY3B500** u Element munt. p/tub PVC,D=75mm
Element de muntatge per a tub de PVC de D=75 mm

**BD13179B** m Tub PVC-U paret massissa,àrea aplicació B,DN=110mm,llarg.=5m,p/encolar
Tub de PVC-U de paret massissa, àrea d'aplicació B segons norma UNE-EN 1329-1, de DN 110 mm i de llargària 5 m, per a encolar

**BDW3B700** u Accessori genèric p/tub PVC,D=110mm
Accessori genèric per a tub de PVC de D=110 mm

**BDY3B700** u Element munt. p/tub PVC,D=110mm
Element de muntatge per a tub de PVC de D=110 mm

**BD13167B** m Tub PVC-U paret massissa,àrea aplicació B,DN=90mm,llarg.=3m,p/encolar
Tub de PVC-U de paret massissa, àrea d'aplicació B segons norma UNE-EN 1329-1, de DN 90 mm i de llargària 3 m, per a encolar

**BD1Z2200** u Brida p/tub PVC,D=75-110mm
Brida per a tub de PVC de diàmetre entre 75 i 110 mm

**BD13197B** m Tub PVC-U paret massissa,àrea aplicació B,DN=160mm,llarg.=3m,p/encolar
Tub de PVC-U de paret massissa, àrea d'aplicació B segons norma UNE-EN 1329-1, de DN 160 mm i de llargària 3 m, per a encolar

**BD1Z2300** u Brida p/tub PVC,D=125-160mm
Brida per a tub de PVC de diàmetre entre 125 i 160 mm

**BDW3B900** u Accessori genèric p/tub PVC,D=160mm
Accessori genèric per a tub de PVC de D=160 mm

**BDY3B900** u Element munt. p/tub PVC,D=160mm
Element de muntatge per a tub de PVC de D=160 mm

**BD1Z3000** u Brida p/tub penj.sost
Brida per a tub penjat del sostre

**BD13189B** m Tub PVC-U paret massissa,àrea aplicació B,DN=125mm,llarg.=5m,p/encolar
Tub de PVC-U de paret massissa, àrea d'aplicació B segons norma UNE-EN 1329-1, de DN 125 mm i de llargària 5 m, per a encolar

**BDW3B800** u Accessori genèric p/tub PVC,D=125mm
Accessori genèric per a tub de PVC de D=125 mm

**BDY3B800** u Element munt. p/tub PVC,D=125mm
Element de muntatge per a tub de PVC de D=125 mm

**BD13199B** m Tub PVC-U paret massissa,àrea aplicació B,DN=160mm,llarg.=5m,p/encolar
Tub de PVC-U de paret massissa, àrea d'aplicació B segons norma UNE-EN 1329-1, de DN 160 mm i de llargària 5 m, per a encolar

**BEM32311** u Ventilador-extractor monof.230V,cabal<160m3/h,p/encastar
Ventilador-extractor monofàsic per a 230 V de tensió, de 160 m3/h de cabal màxim d'aire, de pressió baixa, per a encastar

**BE42B430** m Conducte helicoïdal circ.planxa Al ríg.,D=125mm,g=0,7mm
Conducte helicoïdal circular de planxa rígida d'alumini de 125 mm de diàmetre (s/UNE-EN 1506), de gruix 0,7 mm

**BEW44000** u Suport estàndard p/conducte circ.D=125mm
Suport estàndard per a conducte circular de 125 mm de diàmetre

**BH2LRRAD** u Downlight encast.led,forma circ.,pot=24W,UGR=22,efic.llumin.=90lm/W,equip elec.no regulable,aïllam.classe I,cos
Llum decoratiu encastable tipus downlight amb leds amb una vida útil de 30000 h, de forma circular, 24 W de potència, òptica d'alumini especular amb UGR = 22 , eficàcia lluminosa de 90 lm/W, equip elèctric no regulable, d'aïllament classe I, cos d'alumini, amb grau de protecció IP44

**BHB51020** u Llum.estanca leds, rectang., llarg.=1300mm, 33W, 127lm/W, no regulable, classe I, IP66
Llumenera estanca amb leds amb una vida útil de 70000 h, de forma rectangular, de 1300 mm de llargària, 33 W de potència, amb UGR = 20, eficàcia lluminosa de 127 lm/W, amb equip elèctric no regulable, aïllament classe I, cos i difusor de policarbonat i amb grau de protecció IP 66

**BH619F3A** u Llum d'emergència,no permanent,IP4X,rect.,policarbon.,làmp.fluoresc.,6W, 40-70lúmens,auton<1h, preu mitjà
Llum d'emergència no permanent i no estanca, amb grau de protecció IP4X, de forma rectangular amb difusor i cos de policarbonat, amb làmpada fluorescent de 6 W, flux aproximat de 40 a 70 lúmens, 1 h d'autonomia, preu mitjà

**BJACFAA0** u Bescan.ACS-p.solar,pot=120kW ,cabal entr.=8,68m3/h a 50°C ,cabal ACS=8m3/h a 32°C ,connex.1 1/2"
Bescanviador de plaques per a aigua calenta sanitària amb plaques solars, 120 kW de potència tèrmica, cabal d'entrada 8,68 m3/h a 50 °C amb un gradient tèrmic de 13 °C, cabal d'ACS 8 m3/h a 32 °C amb un gradient tèrmic de 13 °C, plaques acer inoxidable de designació 1.4401 (AISI 316) termosoldades, amb connexions roscades d'1 1/2 ", per a muntar sobre bancada

**BJAB1420** u Acumulador ACS,300l,cubeta acer esmalt.,aïll.poliuretà
Acumulador per a aigua calenta sanitària de 300 l de capacitat, amb cubeta d'acer esmaltat i aïllament de poliuretà, dissenyat segons els requisits del REGLAMENTO 814/2013, amb una classe d'eficiència energètica en aigua calenta sanitària segons REGLAMENTO 812/2013

**BJ13B61C** u Lavabo p/encastar porcell.,senz.,ampl.<=53cm,blanc,preu mitjà
Lavabo per a encastar de porcellana esmaltada, senzill, d'amplària <= 53 cm, de color blanc i preu mitjà

**BJ239131** u Aixeta senzilla,tempor.,p/munt.superf.sob.taul.o ap.s.,llautó cromat,preu mitjà1/2"
Aixeta senzilla temporitzada per a lavabo, per a muntar superficialment sobre taulell o aparell sanitari, de llautó cromat, preu mitjà, amb entrada de 1/2"

**BJ1AB21P** u Abocador porcell. esmal.,aliment.integ.,blanc,preu alt,+fix
Abocador de porcellana esmaltada amb alimentació integrada, de color blanc, preu alt, amb fixacions

**BJ1ZS000** kg Pasta segell.enll
Pasta per a segellar l'enllaç d'inodors, abocadors i plaques turques

**BJ2A8135** u Fluxor aboca.,cromat,preu mitjà,1/2"
Fluxor per a abocador, mural, per a muntar superficialment, amb aixeta de regulació i tub de descàrrega integral incorporats, de llautó cromat, preu mitjà, amb entrada de 1/2"

**BJ14BA1Q** u Inodor p/col.sob.pavim.,porcell.,vert.,cist.,blanc,preu mitjà
Inodor per a col·locar sobre el paviment de porcellana esmaltada, de sortida vertical, amb seient i tapa, cisterna i mecanismes de descàrrega i alimentació incorporats, color blanc i preu mitjà

**BJ16B213** u Urinari mural,porcell.,+sifó incorp.,blanc,preu mitjà
Urinari mural de porcellana esmaltada amb sifó incorporat, alimentació integrada, de color blanc i preu mitjà

**BJ12P6A3** u Plat dutxa rectang. porcell.,1000x700mm,color blanc,preu alt
Plat de dutxa rectangular de porcellana, de 1000x700 mm, de color blanc, preu alt

**BJ22C13C** u Aixeta monocom. tempor. mural p/encastar p/dutx.,llautó cromat,preu mitjà,2x1/2" i 1/2"
Aixeta monocomandament temporitzada, mural, per a encastar, per a dutxa, de llautó cromat, preu mitjà, amb dues entrades de 1/2" i sortida de 1/2"

**BJ18L2AC** u Aigüera planx.ac.inox.,pica circ.,40-50cm,brillant,ampl.<50cm,preu mitjà,p/encastar
Aigüera de planxa d'acer inoxidable amb una pica circular, 40 a 50 cm de llargària, acabat brillant i 50 cm d'amplària, com a màxim, preu mitjà, per a encastar

**BJ285ACG** u Aixeta monocomand. p/aigüera,p/munt.superf.sob/taul./apar.sanit., d'acer inox.,preu mitjà,broc fosa,manig
Aixeta de classe monocomandament per a aigüera, per a muntar superficialment sobre taulell o aparell sanitari, d'acer inoxidable preu mitjà, amb broc giratori de fosa, amb dues entrades de maniguets

**BMSB74P0** u Retol seny. sort.emergència,224x224mm2,panell PVC,gruix=1mm,fotoluminiscent (A)
Rètol senyalització sortida d'emergència, quadrat, de 224x224 mm2 de panell de PVC d'1 mm de gruix, fotoluminiscent categoria A segons UNE 23035-4

**BE4DJ200** u Barret xemeneia planxa ac.galv.,d=125mm
Barret de xemeneia de planxa d'acer galvanitzat, de 125 mm de diàmetre

**B4P31140b** m Biga prefabricada de formigó armat en forma rectangular amb ales, de mides totals 50x75 cm
Biga prefabricada de formigó armat en forma rectangular amb ales, de mides totals 50x75 cm.
"Biga Thalasa T 50x75 A" de la casa Pujol o equivalent.

**B4P31140c** m Biga prefabricada de formigó armat en forma rectangular amb ales, de mides totals 40x75 cm
Biga prefabricada de formigó armat en forma rectangular amb ales, de mides totals 40x75 cm.
"Biga Thalasa L 40x75 A" de la casa Pujol o equivalent.

**B4P31140d** m Biga prefabricada de formigó pretensat en forma rectangular amb ales, de mides totals 40x70 cm
Biga prefabricada de formigó pretensat en forma rectangular amb ales, de mides totals 40x70 cm.
"Biga Thalasa L 40x70 P" de la casa Pujol o equivalent.

**B4LV09HRa** m2 Llosa alveol.form.pretesat,h=30cm,,a=120cm.,mom.flect=332kN·m+conj.elevació
Llosa alveolar de formigó pretesat de 30 cm. d'alçària i 120 cm. d'amplària, de 332 kN·m de moment flector últim.
"Placa formigó 30.7 A-1,20" de la casa Pujol o equivalent.
"Conjunt elevació placa 30" de la casa Pujol o equivalent.

**B4LV09HRb** m2 Llosa alveol.form.pretesat,h=20cm,,a=120cm.,mom.flect=106kN·m+conj.elevació
Llosa alveolar de formigó pretesat de 20 cm. d'alçària i 120 cm. d'amplària, de 106 kN·m de moment flector últim.
"Placa formigó 20.2 A-1,20" de la casa Pujol o equivalent.
"Conjunt elevació placa 20/25" de la casa Pujol o equivalent.

**B0A14200** kg Filferro recuit,D=1,3mm
Filferro recuit de diàmetre 1,3 mm

**B0B34254** m2 Malla el.b/corrug.ME 20x20cm,D:6-6mm,6x2,2m B500SD
Malla electrosoldada de barres corrugades d'acer ME 20x20 cm D:6-6 mm 6x2,2 m B500SD UNE-EN 10080

**B065C76B** m3 Formigó HA-30/B/10/IIa+E,>=300kg/m3 ciment
Formigó HA-30/B/10/IIa+E de consistència tova, grandària màxima del granulat 10 mm, amb >= 300 kg/m3 de ciment, apte per a classe d'exposició IIa+E

**C1701100** h Camió bomba formigonar
Camió amb bomba de formigonar

**C170H000** h Màquina tallajunts disc diamant p/paviment
Màquina tallajunts amb disc de diamant per a paviment

**B0A62F90** u Tac acer D=10mm,carg./voland./fem
Tac d'acer de d 10 mm, amb cargol, volandera i femella

**BB121AA0b** m Barana acer p/pintar,passamà,trav.inf.,munt./150cm,brènd./12cm,h=110cm
Barana d'acer per a pintar, amb passamà, travesser inferior, muntants cada 150 cm i brèndoles cada 12 cm, de 110 cm d'alçària

**B89ZNE00** kg Pintura silic.potass.,p/ext
Pintura al silicat de potassa per a exteriors

**B8ZAH000** kg Imprimació neutralitz. acrílica
Imprimació neutralitzadora acrílica

**B065970B** m3 Formigó HA-25/B/20/IIa,>=300kg/m3 ciment
Formigó HA-25/B/20/IIa de consistència tova, grandària màxima del granulat 20 mm, amb >= 300 kg/m3 de ciment, apte per a classe d'exposició IIa

**B9GZ1210** t Pols quars color gris
Pols de quars color gris

**B9GZ1200** t Pols quars color
Pols de quars color

**C1501500** h Camió transp.5 t
Camió per a transport de 5 t

**C1313330** h Retroexcavadora s/pneumàtics 8-10t
Retroexcavadora sobre pneumàtics de 8 a 10 t

**B06NLA1C** m3 Formigó neteja HL-150/P/10
Formigó de neteja, amb una dosificació de 150 kg/m3 de ciment, consistència plàstica i grandària màxima del granulat 10 mm, HL-150/P/10

**B065960B** m3 Formigó HA-25/B/20/IIa,>=275kg/m3 ciment
Formigó HA-25/B/20/IIa de consistència tova, grandària màxima del granulat 20 mm, amb >= 275 kg/m3 de ciment, apte per a classe d'exposició IIa

**BASA71NA** u Porta metàl.,EI2-C 60,1bat.,80x210cm,preu sup.,antipàn
Porta tallafocs metàl·lica, EI2-C 60 una fulla batent per a una llum de 80x210 cm, preu superior amb tanca antipànic

**B0710220** t Mort.ram paleta M2,5,granel,(G) UNE-EN 998-2
Morter per a ram de paleta, classe M 2,5 (2,5 N/mm2), a granel, de designació (G) segons norma UNE-EN 998-2

**B8K5D003** m Peça formigó polimèric p/escopidor,ampl.=28cm,+trencaaigües,color blanc
Peça de forrmigó polimèric per a escopidors, de 28 cm d'amplària, amb trencaaigües, de color blanc

**BHA1U100** u Llumenera indust.reflec.asimèt.1x58W fluor.,planx.ac.perf.,suspesa
Llumenera industrial amb reflector asimètric i 1 tub fluorescent de 58 w, de forma rectangular, amb xassís de planxa d'acer perfilat i suspesa

**BHWA1000** u P.p.accessoris llum.indust.tub.fluor
Part proporcional d'accessoris de llumeneres industrials amb tubs fluorescents

**C1312340** h Pala excavadora giratoria s/pneumàtics 15-20t
Pala excavadora giratoria sobre pneumàtics de 15 a 20 t

**B037R000** m3 Tot-u art.procedent granulats reciclats form
Tot-u artificial procedent de granulats reciclats de formigó

**C13350C0** h Corró vibratori autopropulsat,12-14t
Corró vibratori autopropulsat, de 12 a 14 t

**C1502E00** h Camió cisterna 8m3
Camió cisterna de 8 m3

**B0A216SG** m2 Tela metàl.simp.tors.filf.galv.50mm pas D=2,7mm
Tela metàl·lica de simple torsió de filferro galvanitzat de 50 mm de pas de malla i de D 2,7 mm

**B6AZ3134** u Pal intermedi acer galv.D=50mm h=2,35m
Pal intermedi de tub d'acer galvanitzat, de diàmetre 50 mm i d'alçària 2,35 m

**B6AZA164** u Pal punt sing. acer galv.D=80mm h=2,35m
Pal per a extrems, tensors o punts singulars de tub d'acer galvanitzat, de diàmetre 80 mm i d'alçària 2,35 m

**B6A16RX7** u Porta 2bat.,4x2m,acer galv.calent+bast.tub40x40x2mm,malla simple torsió 50/14mm g=2,2mm,+munt.tub
Porta de dues fulles batents de 4x2 m de llum de pas d'acer galvanitzat en calent, amb bastidor de tub de 40x40x2 mm i malla simple torsió de 50/14 mm de pas i 2,2 mm de gruix, muntants de tub de 80x80x2 mm, passador amb topall antiobertura, perns regulables, pany de cop i clau i pom, acabat galvanitzat

**B0310020** t Sorra p/morters
Sorra de pedrera per a morters

**B0311010** t Sorra pedra calc. p/forms
Sorra de pedrera de pedra calcària per a formigons

**B0331Q10** t Grava pedra calc.20mm p/forms
Grava de pedrera de pedra calcària, de grandària màxima 20 mm, per a formigons

**B0512401** t Ciment pòrtland+fill.calc. CEM II/B-L 32,5R,sacs
Ciment pòrtland amb filler calcari CEM II/B-L 32,5 R segons UNE-EN 197-1, en sacs

**B0521100** kg Guix B1/20/2
Guix de designació B1/20/2, segons la norma UNE-EN 13279-1

**B0532310** kg Calç aèria hidratada CL 90-S,sacs
Calç aèria hidratada CL 90-S, en sacs

**B065710B** m3 Formigó HA-25/B/10/I,>=250kg/m3 ciment
Formigó HA-25/B/10/I de consistència tova, grandària màxima del granulat 10 mm, amb >= 250 kg/m3 de ciment, apte per a classe d'exposició I

**B0B2A000** kg Acer b/corrugada B500S
Acer en barres corrugades B500S de límit elàstic >= 500 N/mm2

**B0B2C000** kg Acer b/corrugada B500SD
Acer en barres corrugades B500SD de límit elàstic >= 500 N/mm2

**B0D21030** m Tauló fusta pi p/10 usos
Tauló de fusta de pi per a 10 usos

**B0D31000** m3 Llata fusta pi
Llata de fusta de pi

**B0D625A0** cu Puntal metàl·lic telescòpic h=3m,150usos
Puntal metàl·lic i telescòpic per a 3 m d'alçària i 150 usos

**B0D71130** m2 Tauler pi,g=22mm,10 usos
Tauler elaborat amb fusta de pi, de 22 mm de gruix, per a 10 usos

**B0E244L1** u Bloc foradat morter ciment,llis 400x200x200mm,p/revest
Bloc foradat de morter de ciment, llis, de 400x200x200 mm, per a revestir, categoria I segons norma UNE-EN 771-3

**B0E244L6** u Bloc foradat morter ciment,llis 400x200x200mm,+hidrofugants,c.vista,gris
Bloc foradat de morter de ciment, llis, de 400x200x200 mm, amb components hidrofugants, de cara vista, gris, categoria I segons norma UNE-EN 771-3

**C1705600** h Formigonera 165l
Formigonera de 165 l
